# Incorporació de captador solar tèrmic per a instal·lació col·lectiva, sobre coberta plana

- Propietat de l'arxiu: CYPE Ingenieros S.A.
- Format: FIEBDC-3/2016
- Programa: Generador de preus de la construcció. CYPE Ingenieros, S.A.
- Data: 05/06/2025
- Divisa: EUR
- Costos indirectes: 3 %
- IVA: 21 %

## Z Rehabilitació energètica

### ZC Calefacció, climatització i A.C.S.

#### ZCB Captació solar

**ZCB010** U Incorporació de captador solar tèrmic per a instal·lació col·lectiva, sobre coberta plana.
Rehabilitació energètica d'edifici mitjançant la incorporació de captador solar tèrmic format per bateria de 2 mòduls, compost cadascun d'ells d'un captador solar tèrmic pla, model Helioconcept SRV 2.3/2 "SAUNIER DUVAL", amb panell de muntatge de 1233x2033x80 mm, superfície útil: 2,35 m², rendiment òptic: 0,787, coeficient de pèrdues primari 3,783 W/m²K i coeficient de pèrdues secundari 0,016 W/m²K², compost de marc d'alumini, acabat pintat, absorbidor de coure amb tractament altament selectiu, aïllament tèrmic de llana mineral i coberta protectora de vidre de seguretat, col·locats sobre estructura suport per a coberta plana, interacumulador d'acer vitrificat, FE 300/3 MR, amb bescanviador d'un serpentí, de terra, 300 l, eficiència energètica classe B, altura 1775 mm, diàmetre 660 mm, sonda de temperatura, vas d'expansió, capacitat 25 l, "SAUNIER DUVAL", especial per a aplicacions d'energia solar tèrmica i grup hidràulic solar, format per bomba de circulació amb variador de freqüència i centraleta electrònica amb 3 sondes de temperatura (Pt100) amb beines, 2 sortides de relé, pantalla digital per a consulta de les temperatures del captador solar i del dipòsit i del guany solar, protecció antiglaç, registres de les temperatures màxima i mínima del captador solar i dels tancs de emmagatzematge, sensors connectables per a facilitar la seva instal·lació i funció intel·ligent per a escalfament de piscines o A.C.S., cabalímetre, vàlvula de seguretat, manòmetre, vàlvules d'ompliment i buidat, tubs flexibles amb aïllament i carcassa per a aïllament tèrmic. Inclús accessoris de muntatge i fixació, conjunt de connexions hidràuliques entre captadors solars tèrmics, líquid de reblert per a captador solar tèrmic, vàlvula de seguretat, purgador, vàlvules de tall i altres accessoris.
Inclou: Replanteig del conjunt. Col·locació de l'estructura de suport. Col·locació i fixació dels panells sobre l'estructura suport. Connexionat amb la xarxa de conducció d'aigua. Ompliment del circuit. Replanteig. Col·locació. Connexionat. Comprovació del seu correcte funcionament. Replanteig. Col·locació. Connexió a la xarxa de distribució. Comprovació del seu correcte funcionament. Replanteig. Col·locació. Connexionat. Comprovació del seu correcte funcionament. Comprovació del seu correcte funcionament.
Criteri d'amidament de projecte: Nombre d'unitats previstes, segons documentació gràfica de Projecte.
Criteri de mesura d'obra: Es mesurarà el nombre d'unitats realment executades segons especificacions de Projecte.

| Codi | Ut | Descripció | Rendiment | Preu | Import |
|---|---|---|---|---|---|
| mt38css502a | U | Captador solar tèrmic pla, model Helioconcept SRV 2.3/2 "SAUNIER DUVAL", amb panell de muntatge de 1233x2033x80 mm, superfície útil: 2,35 m², rendiment òptic: 0,787, coeficient de pèrdues primari 3,783 W/m²K i coeficient de pèrdues secundari 0,016 W/m²K², compost de marc d'alumini, acabat pintat, absorbidor de coure amb tractament altament selectiu, aïllament tèrmic de llana mineral i coberta protectora de vidre de seguretat. (material) | 2 | 935 | 1870.000 |
| mt38css549b | U | Bastidor de captador solar tèrmic, per a 2 panells amb muntatge vertical, sobre coberta plana, ancorat mecànicament amb suport ajustable a 20°, 30°, 40° i 45°, "SAUNIER DUVAL". (material) | 1 | 645 | 645.000 |
| mt38css560 | U | Kit hidràulic d'entrada i sortida per a bateria de captadors solars tèrmics, "SAUNIER DUVAL". (material) | 1 | 65 | 65.000 |
| mt38css561 | U | Kit hidràulic d'unió entre captadors solars sobre coberta plana, "SAUNIER DUVAL". (material) | 1 | 50 | 50.000 |
| mt38css580 | U | Purgador automàtic per a captadors solars tèrmics, "SAUNIER DUVAL". (material) | 1 | 80 | 80.000 |
| mt38css728 | U | Vàlvula de seguretat, per a una temperatura màxima de 99°C, "SAUNIER DUVAL". (material) | 1 | 40 | 40.000 |
| mt38css300 | U | Bidó de 10 l de solució agua-glicol per a replè de captador solar tèrmic, "SAUNIER DUVAL". (material) | 0.37 | 65 | 24.050 |
| mt37sve010d | U | Vàlvula d'esfera de llautó niquelat per roscar de 1". (material) | 2 | 12.15 | 24.300 |
| mt38css103b | U | Interacumulador d'acer vitrificat, FE 300/3 MR, amb bescanviador d'un serpentí, de terra, 300 l, eficiència energètica classe B, altura 1775 mm, diàmetre 660 mm, sonda de temperatura. (material) | 1 | 2010 | 2010.000 |
| mt37svs010c | U | Vàlvula de seguretat, de llautó, amb rosca de 1/2" de diàmetre, tarada a 6 bar de pressió. (material) | 1 | 4.42 | 4.420 |
| mt38css700c | U | Vas d'expansió, capacitat 25 l, "SAUNIER DUVAL", especial per a aplicacions d'energia solar tèrmica. (material) | 1 | 115 | 115.000 |
| mt38vex015 | U | Connexió per a vasos d'expansió, formada per suports i tirantets de connexió. (material) | 1 | 61.75 | 61.750 |
| mt42www040 | U | Manòmetre amb bany de glicerina i diàmetre d'esfera de 100 mm, amb presa vertical, per a muntatge roscat de 1/2", escala de pressió de 0 a 5 bar. (material) | 1 | 43.29 | 43.290 |
| mt38cst070b | U | Grup hidràulic solar, format per bomba de circulació amb variador de freqüència i centraleta electrònica amb 3 sondes de temperatura (Pt100) amb beines, 2 sortides de relé, pantalla digital per a consulta de les temperatures del captador solar i del dipòsit i del guany solar, protecció antiglaç, registres de les temperatures màxima i mínima del captador solar i dels tancs de emmagatzematge, sensors connectables per a facilitar la seva instal·lació i funció intel·ligent per a escalfament de piscines o A.C.S., cabalímetre, vàlvula de seguretat, manòmetre, vàlvules d'ompliment i buidat, tubs flexibles amb aïllament i carcassa per a aïllament tèrmic. (material) | 1 | 1014 | 1014.000 |
| mt38www011 | U | Material auxiliar per a instal·lacions d'A.C.S. (material) | 1 | 1.45 | 1.450 |
| mo009 | h | Oficial 1ª instal·lador de captadors solars. (mà d'obra) | 6.481 | 30.63 | 198.513 |
| mo108 | h | Ajudant instal·lador de captadors solars. (mà d'obra) | 6.481 | 26.36 | 170.839 |
| mo004 | h | Oficial 1ª calefactor. (mà d'obra) | 2.398 | 30.63 | 73.451 |
| mo103 | h | Ajudant calefactor. (mà d'obra) | 2.398 | 26.36 | 63.211 |
| % | % | Costos directes complementaris | 2 % | 6554.274 | 131.085 |
|  |  | Costos directes |  |  | 6685.359 |

## Recursos

**mt38css502a** U Captador solar tèrmic pla
Dades tècniques: Cost energètic 1428.952 MJ; Emissió de CO2 73.915 kg
Residus:
- embalatge: re150101 Envasos de paper i cartró. (component de residu); rendiment 2.738 kg; Codi LER 15 01 01; Massa de l'element 1 kg; Volum 0.001333 m3

**mt38css728** U Vàlvula de seguretat, per a una temperatura màxima de 99°C, "SAUNIER DUVAL"
Dades tècniques: Cost energètic 511.326 MJ; Emissió de CO2 34.399 kg
Residus:
- embalatge: re150101 Envasos de paper i cartró; rendiment 0.072 kg

**mt37sve010d** U Vàlvula d'esfera de llautó niquelat per roscar de 1"
Dades tècniques: Cost energètic 843.399 MJ; Emissió de CO2 56.701 kg
Residus:
- embalatge: re150101 Envasos de paper i cartró; rendiment 0.072 kg

**mt38css103b** U Interacumulador d'acer vitrificat
Dades tècniques: Cost energètic 4098.275 MJ; Emissió de CO2 162.321 kg
Residus:
- embalatge: re150101 Envasos de paper i cartró; rendiment 2.275 kg
- embalatge: re170201 Fusta. (component de residu); rendiment 0.618 kg; Codi LER 17 02 01; Massa de l'element 1 kg; Volum 0.000909 m3

**mt37svs010c** U Vàlvula de seguretat, de llautó, amb rosca de 1/2" de diàmetre, tarada a 6 bar de pressió
Dades tècniques: Cost energètic 511.326 MJ; Emissió de CO2 34.399 kg
Residus:
- embalatge: re150101 Envasos de paper i cartró; rendiment 0.072 kg

**mt38css700c** U Vas d'expansió, capacitat 25 l, "SAUNIER DUVAL", especial per a aplicacions d'energia solar tèrmica
Dades tècniques: Cost energètic 113.277 MJ; Emissió de CO2 5.814 kg
Residus:
- embalatge: re150101 Envasos de paper i cartró; rendiment 1.475 kg

**mt38cst070b** U Grup hidràulic solar
Dades tècniques: Cost energètic 0.859 MJ; Emissió de CO2 1.353 kg
Residus:
- embalatge: re150101 Envasos de paper i cartró; rendiment 1.591 kg
