# Escalfador d'aigua a gas, convencional

- Propietat de l'arxiu: CYPE INGENIEROS, S.A.
- Format: FIEBDC-3/2002
- Divisa: EUR
- Costos indirectes: 3.00 %
- IVA: 21.00 %

## I Instal·lacions

### IC Calefacció, refrigeració, climatització i A.C.S.

#### ICA Aigua calenta

**ICA030** U Escalfador d'aigua a gas, convencional.
Escalfador instantani a gas N, per al servei d'A.C.S., Opaliatherm F 12 GN "SAUNIER DUVAL", mural vertical, per ús interior, càmera de combustió estanca, baixa emissió de NOx, encesa electrònica a xarxa elèctrica, sense flama pilot, control de flama per ionització, 12 l/min, de potència modulada, eficiència energètica classe A, 580x350x198 mm, control termostàtic de la temperatura, amb panell de control amb pantalla LED tàctil antiratlladures, funcions de control i seguretat per a monitoratge del correcte funcionament, ventilador modulant DC, vàlvula de gas controlada per microprocessador, grau de protecció IPX5 i conducte horitzontal per a evacuació de fums, embellidor per ocultar les connexions hidràuliques i de gas. Inclús suport i ancoratges de fixació a parament vertical, clau de tall d'esfera, tirantets flexibles. Totalment muntat, connexionat i provat.
Inclou: Replanteig de l'aparell. Fixació en parament mitjançant elements d'ancoratge. Col·locació de l'aparell i accessoris. Connexionat amb la xarxa de conducció d'aigua. Connexió a la xarxa elèctrica i de terra. Col·locació del conducte d'evacuació dels productes de la combustió i els accessoris de ventilació. Posada en marxa.
Criteri d'amidament de projecte: Nombre d'unitats previstes, segons documentació gràfica de Projecte.
Criteri de mesura d'obra: Es mesurarà el nombre d'unitats realment executades segons especificacions de Projecte.

| Codi | Ut | Descripció | Rendiment | Preu | Import |
|---|---|---|---|---|---|
| mt38cgd052a | U | Escalfador instantani a gas N, per al servei d'A.C.S., Opaliatherm F 12 GN "SAUNIER DUVAL", mural vertical, per ús interior, càmera de combustió estanca, baixa emissió de NOx, encesa electrònica a xarxa elèctrica, sense flama pilot, control de flama per ionització, 12 l/min, de potència modulada, eficiència energètica classe A, 580x350x198 mm, control termostàtic de la temperatura, amb panell de control amb pantalla LED tàctil antiratlladures, funcions de control i seguretat per a monitoratge del correcte funcionament, ventilador modulant DC, vàlvula de gas controlada per microprocessador, grau de protecció IPX5 i conducte horitzontal per a evacuació de fums. (material) | 1.000 | 900.00 | 900.00 |
| mt38cgd501a | U | Embellidor per ocultar les connexions hidràuliques i de gas, "SAUNIER DUVAL", per a escalfador d'aigua a gas. (material) | 1.000 | 30.00 | 30.00 |
| mt37sve010b | U | Vàlvula d'esfera de llautó niquelat per roscar de 1/2". (material) | 1.000 | 4.95 | 4.95 |
| mt38tew010a | U | Tirantet flexible de 20 cm i 1/2" de diàmetre. (material) | 2.000 | 8.00 | 16.00 |
| mt38www011 | U | Material auxiliar per a instal·lacions d'A.C.S. (material) | 1.000 | 1.45 | 1.45 |
| mo004 | h | Oficial 1ª calefactor. (mà d'obra) | 2.788 | 29.34 | 81.80 |
| mo103 | h | Ajudant calefactor. (mà d'obra) | 2.788 | 25.25 | 70.40 |
| % | % | Costos directes complementaris | 2 % | 1104.60 | 22.09 |
|  |  | Costos directes |  |  | 1126.69 |
