# Canonada para alimentació d'aigua potable, soterrada

- Propietat de l'arxiu: CYPE Ingenieros S.A.
- Format: FIEBDC-3/2016
- Programa: Generador de preus de la construcció. CYPE Ingenieros, S.A.
- Data: 11/01/2022
- Divisa: EUR
- Costos indirectes: 3 %
- IVA: 21 %

## I Instal·lacions

### IF Fontaneria

#### IFB Tubs d'alimentació

**IFB006** m Canonada para alimentació d'aigua potable, soterrada.
Canonada per a alimentació d'aigua potable, soterrada, formada per tub d'acer galvanitzat estirat sense soldadura, sèrie M, de 1 1/4" DN 32 mm de diàmetre i 3,2 mm de gruix, col·locat sobre llit de sorra de 10 cm de gruix, en el fons de la rasa prèviament excavada, degudament compactada i anivellada amb picó vibrant de guiat manual, reblert lateral compactant fins als ronyons i posterior reblert amb la mateixa sorra fins a 10 cm per sobre de la generatriu superior de la canonada. Inclús protecció de la canonada metàl·lica amb cinta anticorrosiva, accessoris i peces especials.
Criteri de valoració econòmica: El preu no inclou l'excavació ni el replé del extradós.
Inclou: Replanteig i traçat. Eliminació de les terres soltes del fons de l'excavació. Abocat de la sorra en el fons de la rasa. Col·locació de la cinta anticorrosiva en la canonada. Col·locació de la canonada. Execució del reblert envoltant. Realització de proves de servei.
Criteri d'amidament de projecte: Longitud mesurada segons documentació gràfica de Projecte.
Criteri de mesura d'obra: Es mesurarà la longitud realment executada segons especificacions de Projecte.

| Codi | Ut | Descripció | Rendiment | Preu | Import |
|---|---|---|---|---|---|
| mt01ara010 | m³ | Sorra de 0 a 5 mm de diàmetre. (material) | 0.092 | 12.02 | 1.106 |
| mt08tag015eg | m | Tub d'acer galvanitzat estirat sense soldadura, sèrie M, de 1 1/4" DN 32 mm de diàmetre i 3,2 mm de gruix, segons UNE-EN 10255, amb el preu incrementat el 30% en concepte d'accessoris i peces especials. (material) | 1 | 21.65 | 21.650 |
| mt08tap010a | m | Cinta anticorrosiva, de 5 cm d'ample, per a protecció de materials metàl·lics soterrats, segons DIN 30672. (material) | 4.01 | 0.76 | 3.048 |
| mo020 | h | Oficial 1ª construcció. (mà d'obra) | 0.083 | 25.57 | 2.122 |
| mo113 | h | Peó ordinari construcció. (mà d'obra) | 0.083 | 21.4 | 1.776 |
| mo008 | h | Oficial 1ª lampista. (mà d'obra) | 0.277 | 26.41 | 7.316 |
| mo107 | h | Ajudant lampista. (mà d'obra) | 0.277 | 22.7 | 6.288 |
| % | % | Costos directes complementaris | 2 % | 43.306 | 0.866 |
|  |  | Costos directes |  |  | 44.172 |

Residus:
- col·locació: mt01ara010 Sorra de 0 a 5 mm de diàmetre; factor de residu 0.009
- col·locació: mt08tag015eg; factor de residu 0.0637258

## Recursos

**mt01ara010** m³ Sorra de 0 a 5 mm de diàmetre
Dades tècniques: Cost energètic 292.500 MJ; Emissió de CO2 15.600 kg; Codi LER 01 04 09; Massa de l'element 1950 kg; Volum 1.21875 m3

**mt08tag015eg** m Tub d'acer galvanitzat estirat sense soldadura
Dades tècniques: Cost energètic 85.781 MJ; Emissió de CO2 7.842 kg; Codi LER 17 04 05; Massa de l'element 3.1 kg; Volum 0.001476 m3
Residus:
- embalatge: re170201 Fusta. (component de residu); rendiment 0.057 kg; Codi LER 17 02 01; Massa de l'element 1 kg; Volum 0.000909 m3
- embalatge: re170203 Plàstic. (component de residu); rendiment 0.003 kg; Codi LER 17 02 03; Massa de l'element 1 kg; Volum 0.001667 m3
