# Canonada para alimentació d'aigua potable, col·locada superficialment

- Propietat de l'arxiu: CYPE Ingenieros S.A.
- Format: FIEBDC-3/2016
- Programa: Generador de preus de la construcció. CYPE Ingenieros, S.A.
- Data: 11/01/2022
- Divisa: EUR
- Costos indirectes: 3 %
- IVA: 21 %

## I Instal·lacions

### IF Fontaneria

#### IFB Tubs d'alimentació

**IFB005** m Canonada para alimentació d'aigua potable, col·locada superficialment.
Canonada per a alimentació d'aigua potable, col·locada superficialment i fixada al parament, formada per tub de polipropilè copolímer random (PP-R), sèrie 5, de 32 mm de diàmetre exterior i 2,9 mm de gruix. Inclús material auxiliar para muntatge i subjecció a l'obra, accessoris i peces especials.
Inclou: Replanteig i traçat. Col·locació i fixació de tub i accessoris. Realització de proves de servei.
Criteri d'amidament de projecte: Longitud mesurada segons documentació gràfica de Projecte.
Criteri de mesura d'obra: Es mesurarà la longitud realment executada segons especificacions de Projecte.

| Codi | Ut | Descripció | Rendiment | Preu | Import |
|---|---|---|---|---|---|
| mt37toa400b | U | Material auxiliar per a muntatge i subjecció a l'obra de les canonades de polipropilè copolímer random (PP-R), sèrie 5, de 32 mm de diàmetre exterior. (material) | 1 | 0.11 | 0.110 |
| mt37toa110abg | m | Tub de polipropilè copolímer random (PP-R), sèrie 5, de 32 mm de diàmetre exterior i 2,9 mm de gruix, segons UNE-EN ISO 15874-2, amb el preu incrementat el 30% en concepte d'accessoris i peces especials. (material) | 1 | 4.3 | 4.300 |
| mo008 | h | Oficial 1ª lampista. (mà d'obra) | 0.074 | 26.41 | 1.954 |
| mo107 | h | Ajudant lampista. (mà d'obra) | 0.074 | 22.7 | 1.680 |
| % | % | Costos directes complementaris | 2 % | 8.044 | 0.161 |
|  |  | Costos directes |  |  | 8.205 |

Residus:
- col·locació: mt37toa110abg; factor de residu 0.0275

## Recursos

**mt37toa110abg** m Tub de polipropilè copolímer random (PP-R)
Dades tècniques: Cost energètic 21.310 MJ; Emissió de CO2 1.030 kg; Codi LER 17 02 03; Massa de l'element 0.26 kg; Volum 0.000433 m3
