# Unitat aire-aigua, bomba de calor aerotèrmica, per a producció d'A.C.S

- Propietat de l'arxiu: CYPE INGENIEROS, S.A.
- Format: FIEBDC-3/2002
- Divisa: EUR
- Costos indirectes: 3.00 %
- IVA: 21.00 %

## I Instal·lacions

### IC Calefacció, refrigeració, climatització i A.C.S.

#### ICA Aigua calenta

**ICA050** U Unitat aire-aigua, bomba de calor aerotèrmica, per a producció d'A.C.S..
Bomba de calor aerotèrmica, aire-aigua, per a producció d'A.C.S., Magna Aqua 100 "SAUNIER DUVAL", per a gas R-290, mural, amb acumulador d'A.C.S. d'acer vitrificat de 100 litres, alimentació monofàsica a 230 V, classe d'eficiència energètica A+, perfil de consum M, dimensions 525x543x1287 mm, potència sonora 43 dBA, resistència elèctrica de suport de 1,2 W, ànode de magnesi, aïllament tèrmic de poliuretà injectat, connexions de ventilació, funció antilegionel·la, protecció antiglaç i panell de control amb pantalla digital, programació setmanal, ajust de la temperatura grau a grau i mode vacances, kit de ventilació, joc de suports i fixacions per a col·locació mural. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bcs400a | U | Bomba de calor aerotèrmica, aire-aigua, per a producció d'A.C.S., Magna Aqua 100 "SAUNIER DUVAL", per a gas R-290, mural, amb acumulador d'A.C.S. d'acer vitrificat de 100 litres, alimentació monofàsica a 230 V, classe d'eficiència energètica A+, perfil de consum M, dimensions 525x543x1287 mm, potència sonora 43 dBA, resistència elèctrica de suport de 1,2 W, ànode de magnesi, aïllament tèrmic de poliuretà injectat, connexions de ventilació, funció antilegionel·la, protecció antiglaç i panell de control amb pantalla digital, programació setmanal, ajust de la temperatura grau a grau i mode vacances. (material) | 1.000 | 2185.00 | 2185.00 |
| mt37sve010c | U | Vàlvula d'esfera de llautó niquelat per roscar de 3/4". (material) | 2.000 | 7.30 | 14.60 |
| mt42bcs407a | U | Joc de suports i fixacions per a col·locació mural, "SAUNIER DUVAL", per a unitat aire-aigua bomba de calor per a producció d'A.C.S. (material) | 1.000 | 55.00 | 55.00 |
| mt42bcs406a | U | Kit de ventilació, "SAUNIER DUVAL", format per conducte flexible per a admissió i evacuació, concèntric de 80/125 mm de diàmetre, colze i aïllament tèrmic, per a unitat aire-aigua bomba de calor, per a producció d'A.C.S. (material) | 1.000 | 160.00 | 160.00 |
| % | % | Costos directes complementaris | 2 % | 2414.60 | 48.29 |
|  |  | Costos directes |  |  | 2462.89 |
