# Captador solar tèrmic per a instal·lació col·lectiva, sobre coberta plana

- Propietat de l'arxiu: CYPE INGENIEROS, S.A.
- Format: FIEBDC-3/2002
- Divisa: EUR
- Costos indirectes: 3.00 %
- IVA: 21.00 %

## I Instal·lacions

### IC Calefacció, refrigeració, climatització i A.C.S.

#### ICB Captació solar

**ICB010** U Captador solar tèrmic per a instal·lació col·lectiva, sobre coberta plana.
Captador solar tèrmic format per bateria de 2 mòduls, compost cadascun d'ells d'un captador solar tèrmic pla, Helioconcept SRV 2.3/2 "SAUNIER DUVAL", amb panell de muntatge de 1233x2033x80 mm, superfície útil: 2,35 m², rendiment òptic: 0,787, coeficient de pèrdues primari 3,783 W/m²K i coeficient de pèrdues secundari 0,016 W/m²K², compost de marc d'alumini, acabat pintat, absorbidor de coure amb tractament altament selectiu, aïllament tèrmic de llana mineral i coberta protectora de vidre de seguretat, col·locats sobre estructura suport per a coberta plana. Inclús accessoris de muntatge i fixació, conjunt de connexions hidràuliques entre captadors solars tèrmics, líquid de reblert per a captador solar tèrmic, vàlvula de seguretat, purgador, vàlvules de tall i altres accessoris. Totalment muntat, connexionat i provat.
Inclou: Replanteig del conjunt. Col·locació de l'estructura de suport. Col·locació i fixació dels panells sobre l'estructura suport. Connexionat amb la xarxa de conducció d'aigua. Ompliment del circuit.
Criteri d'amidament de projecte: Nombre d'unitats previstes, segons documentació gràfica de Projecte.
Criteri de mesura d'obra: Es mesurarà el nombre d'unitats realment executades segons especificacions de Projecte.

| Codi | Ut | Descripció | Rendiment | Preu | Import |
|---|---|---|---|---|---|
| mt38css502a | U | Captador solar tèrmic pla, Helioconcept SRV 2.3/2 "SAUNIER DUVAL", amb panell de muntatge de 1233x2033x80 mm, superfície útil: 2,35 m², rendiment òptic: 0,787, coeficient de pèrdues primari 3,783 W/m²K i coeficient de pèrdues secundari 0,016 W/m²K², compost de marc d'alumini, acabat pintat, absorbidor de coure amb tractament altament selectiu, aïllament tèrmic de llana mineral i coberta protectora de vidre de seguretat. (material) | 2.000 | 765.00 | 1530.00 |
| mt38css549b | U | Bastidor de captador solar tèrmic, per a 2 panells amb muntatge vertical, sobre coberta plana, ancorat mecànicament amb suport ajustable a 20°, 30°, 40° i 45°, "SAUNIER DUVAL". (material) | 1.000 | 605.00 | 605.00 |
| mt38css560 | U | Kit hidràulic d'entrada i sortida per a bateria de captadors solars tèrmics, "SAUNIER DUVAL". (material) | 1.000 | 55.00 | 55.00 |
| mt38css561 | U | Kit hidràulic d'unió entre captadors solars sobre coberta plana, "SAUNIER DUVAL". (material) | 1.000 | 45.00 | 45.00 |
| mt38css580 | U | Purgador automàtic per a captadors solars tèrmics, "SAUNIER DUVAL". (material) | 1.000 | 75.00 | 75.00 |
| mt38css728 | U | Vàlvula de seguretat, per a una temperatura màxima de 99°C, "SAUNIER DUVAL". (material) | 1.000 | 40.00 | 40.00 |
| mt38css300 | U | Bidó de 10 l de solució agua-glicol per a replè de captador solar tèrmic, "SAUNIER DUVAL". (material) | 0.370 | 65.00 | 24.05 |
| mt37sve010d | U | Vàlvula d'esfera de llautó niquelat per roscar de 1". (material) | 2.000 | 12.15 | 24.30 |
| mo009 | h | Oficial 1ª instal·lador de captadors solars. (mà d'obra) | 6.481 | 29.34 | 190.15 |
| mo108 | h | Ajudant instal·lador de captadors solars. (mà d'obra) | 6.481 | 25.25 | 163.65 |
| % | % | Costos directes complementaris | 2 % | 2752.15 | 55.04 |
|  |  | Costos directes |  |  | 2807.19 |
