# Col·lector per a calefacció i refrigeració per terra radiant

- Propietat de l'arxiu: CYPE INGENIEROS, S.A.
- Format: FIEBDC-3/2002
- Divisa: EUR
- Costos indirectes: 3.00 %
- IVA: 21.00 %

## I Instal·lacions

### IC Calefacció, refrigeració, climatització i A.C.S.

#### ICE Emissors per aigua per a calefacció i refrigeració

**ICE100** U Col·lector per a calefacció i refrigeració per terra radiant.
Col·lector plàstic de 1" de diàmetre, per a 4 circuits, "SAUNIER DUVAL", compost de col·lector d'anada amb cabalímetres, col·lector de tornada amb claus de cort compatibles amb actuadors electrotèrmics, purgadors manuals d'aire, claus d'omplert i buidatge, termòmetres de cristall líquid, claus de tall d'esfera de 1" i suports de fixació per al col·lector d'anada i per al de tornada, jocs de dos adaptadors eurocon per a connexió de tubs de 16 mm de diàmetre i 2 mm de gruix a col·lector modular plàstic, amb corbatubs de plàstic, per a tub de 16 mm de diàmetre exterior, muntat en armari metàl·lic per a col·lector plàstic de 2 a 5 sortides. Totalment muntat, connexionat i provat.
Inclou: Replanteig de l'emplaçament del col·lector. Col·locació de l'armari per al col·lector. Col·locació del col·lector. Connexió de les canonades al col·lector. Connexió del col·lector a la xarxa de distribució interior o a la caldera. Realització de proves de servei.
Criteri d'amidament de projecte: Nombre d'unitats previstes, segons documentació gràfica de Projecte.
Criteri de mesura d'obra: Es mesurarà el nombre d'unitats realment executades segons especificacions de Projecte.

| Codi | Ut | Descripció | Rendiment | Preu | Import |
|---|---|---|---|---|---|
| mt38srs030a | U | Col·lector plàstic de 1" de diàmetre, "SAUNIER DUVAL", per a 4 circuits, compost de col·lector d'anada amb cabalímetres, col·lector de tornada amb claus de cort compatibles amb actuadors electrotèrmics, purgadors manuals d'aire, claus d'omplert i buidatge, termòmetres de cristall líquid, claus de tall d'esfera de 1" i suports de fixació per al col·lector d'anada i per al de tornada. (material) | 1.000 | 288.56 | 288.56 |
| mt38srs032a | U | Joc de dos adaptadors eurocon per a connexió de tubs de 16 mm de diàmetre i 2 mm de gruix a col·lector modular plàstic, "SAUNIER DUVAL". (material) | 4.000 | 7.53 | 30.12 |
| mt38srs033a | U | Corbatubs de plàstic, per a tub de 16 mm de diàmetre exterior, "SAUNIER DUVAL". (material) | 8.000 | 1.82 | 14.56 |
| mt38srs031a | U | Armari metàl·lic per a col·lector plàstic de 2 a 5 sortides, "SAUNIER DUVAL", de de 540 mm d'amplada, altura ajustable de 750 a 890 mm, profunditat ajustable de 93 a 120 mm mm. (material) | 1.000 | 198.05 | 198.05 |
| mo004 | h | Oficial 1ª calefactor. (mà d'obra) | 2.089 | 29.34 | 61.29 |
| mo103 | h | Ajudant calefactor. (mà d'obra) | 2.089 | 25.25 | 52.75 |
| % | % | Costos directes complementaris | 2 % | 645.33 | 12.91 |
|  |  | Costos directes |  |  | 658.24 |
