# Sistema de calefacció i refrigeració per terra radiant, amb capa de morter, "SAUNIER DUVAL"

- Propietat de l'arxiu: CYPE INGENIEROS, S.A.
- Format: FIEBDC-3/2002
- Divisa: EUR
- Costos indirectes: 3.00 %
- IVA: 21.00 %

## I Instal·lacions

### IC Calefacció, refrigeració, climatització i A.C.S.

#### ICE Emissors per aigua per a calefacció i refrigeració

**ICE114** m² Sistema de calefacció i refrigeració per terra radiant, amb capa de morter, "SAUNIER DUVAL".
Sistema de calefacció per terra radiant "SAUNIER DUVAL", format per, banda d'escuma de polietilè amb valona plàstic, panell de galets de poliestirè expandit amb làmina superficial termoconformada, de 10 mm d'espessor, 32 mm d'altura total, tub de polietilè reticulat/barrera d'oxigen/polietilè reticulat (PE-Xa/EVOH/PE-Xa) de 16 mm de diàmetre exterior i 1,8 mm de gruix, amb grapes especials per a subjecció de canonada i morter autoanivellant, "SAUNIER DUVAL", CA - C20 - F4 segons UNE-EN 13813, de 50 mm d'espessor. Totalment muntat, connexionat i provat.
Inclou: Preparació i neteja de la superfície de suport. Replanteig de la instal·lació. Fixació del sòcol perimetral. Col·locació dels panells. Replanteig de la canonada. Col·locació i fixació de les canonades. Abocat i estès de la capa de morter autoanivellant. Realització de proves de servei.
Criteri d'amidament de projecte: Superfície útil, mesura segons documentació gràfica de Projecte.
Criteri de mesura d'obra: Es mesurarà la superfície realment executada segons especificacions de Projecte.

| Codi | Ut | Descripció | Rendiment | Preu | Import |
|---|---|---|---|---|---|
| mt38srs120b | m | Banda d'escuma de polietilè amb valona plàstic, "SAUNIER DUVAL", de 180x7 mm. (material) | 0.600 | 1.12 | 0.67 |
| mt38srs106a | m² | Panell de galets de poliestirè expandit amb làmina superficial termoconformada, de 10 mm d'espessor, 32 mm d'altura total, "SAUNIER DUVAL", de 1400x800 mm, pas del tub múltiple de 5 cm, coeficient de conductivitat tèrmica 0,033 W/(mK). (material) | 1.000 | 24.13 | 24.13 |
| mt38srs011c | m | Tub de polietilè reticulat/barrera d'oxigen/polietilè reticulat (PE-Xa/EVOH/PE-Xa) de 16 mm de diàmetre exterior i 1,8 mm de gruix, "SAUNIER DUVAL", subministrat en rotllos de 200 m de longitud. (material) | 6.667 | 1.37 | 9.13 |
| mt38srs104 | U | Grapa per a subjecció de canonada sobre panell aïllant en rotllo, "SAUNIER DUVAL". (material) | 13.333 | 0.13 | 1.73 |
| mt09mal020a | m³ | Morter autoanivellant, CA - C20 - F4 segons UNE-EN 13813, a base de sulfat càlcic, per a espessors de 2,5 a 7,0 cm, utilitzat en anivellació de paviments. (material) | 0.050 | 259.96 | 13.00 |
| mt08aaa010a | m³ | Aigua. (material) | 0.004 | 1.50 | 0.01 |
| mq06pym020 | h | Mescladora-bombadora per morters autoanivellants. (maquinària) | 0.058 | 10.91 | 0.63 |
| mo004 | h | Oficial 1ª calefactor. (mà d'obra) | 0.875 | 29.34 | 25.67 |
| mo103 | h | Ajudant calefactor. (mà d'obra) | 0.875 | 25.25 | 22.09 |
| mo031 | h | Oficial 1ª aplicador de morter autoanivellant. (mà d'obra) | 0.065 | 28.42 | 1.85 |
| mo069 | h | Ajudant aplicador de morter autoanivellant. (mà d'obra) | 0.065 | 25.28 | 1.64 |
| % | % | Costos directes complementaris | 2 % | 100.55 | 2.01 |
|  |  | Costos directes |  |  | 102.56 |
