# Fan-coil de sostre, sistema de dos tubs, amb distribució per conductes

- Propietat de l'arxiu: CYPE INGENIEROS, S.A.
- Format: FIEBDC-3/2002
- Divisa: EUR
- Costos indirectes: 3.00 %
- IVA: 21.00 %

## I Instal·lacions

### IC Calefacció, refrigeració, climatització i A.C.S.

#### ICF Unitats no autònomes per a climatització

**ICF010** U Fan-coil de sostre, sistema de dos tubs, amb distribució per conductes.
Fan-coil horitzontal, de sostre amb distribució per conducte rectangular, Genia Fan SD 4-020 ND "SAUNIER DUVAL", potència frigorífica a velocitat màxima 2,35 kW (temperatura de bulb humit de l'aire interior 19°C; temperatura d'entrada de l'aigua 7°C, salt tèrmic 5°C), potència calorífica a velocitat màxima 2,68 kW (temperatura de bulb sec de l'aire interior 20°C; temperatura d'entrada de l'aigua 50°C), de 3 velocitats, cabal d'aigua en refrigeració 0,43 m³/h, cabal d'aire a velocitat màxima 411 m³/h, dimensions 741x241x522 mm, pes 16,7 kg, comandament a distància digital Honeywell, per cable, vàlvula de 3 vies, SD 5-3VW D. Inclús elements per a suspensió del sostre. Totalment muntat, connexionat i engegat per l'empresa instal·ladora per a la comprovació del seu correcte funcionament.
Inclou: Replanteig de la unitat. Col·locació i fixació de la unitat. Connexionat amb les xarxes de conducció d'aigua, elèctrica, de recollida de condensats, i de conductes. Posada en marxa.
Criteri d'amidament de projecte: Nombre d'unitats previstes, segons documentació gràfica de Projecte.
Criteri de mesura d'obra: Es mesurarà el nombre d'unitats realment executades segons especificacions de Projecte.

| Codi | Ut | Descripció | Rendiment | Preu | Import |
|---|---|---|---|---|---|
| mt42fts015a | U | Fan-coil horitzontal, de sostre amb distribució per conducte rectangular, Genia Fan SD 4-020 ND "SAUNIER DUVAL", potència frigorífica a velocitat màxima 2,35 kW (temperatura de bulb humit de l'aire interior 19°C; temperatura d'entrada de l'aigua 7°C, salt tèrmic 5°C), potència calorífica a velocitat màxima 2,68 kW (temperatura de bulb sec de l'aire interior 20°C; temperatura d'entrada de l'aigua 50°C), de 3 velocitats, cabal d'aigua en refrigeració 0,43 m³/h, cabal d'aire a velocitat màxima 411 m³/h, dimensions 741x241x522 mm, pes 16,7 kg. (material) | 1.000 | 435.00 | 435.00 |
| mt42fts500b | U | Vàlvula de 3 vies, SD 5-3VW D, "SAUNIER DUVAL", amb actuador i tubs de connexió. (material) | 1.000 | 215.00 | 215.00 |
| mt42fts505a | U | Comandament a distància digital Honeywell, per cable, "SAUNIER DUVAL", per a instal·lació superficial en paret, amb ajust de temperatura, mode de funcionament (apagat/fred/calor) i velocitat del ventilador (baixa/mitja/alta). (material) | 1.000 | 130.00 | 130.00 |
| mt37sve010c | U | Vàlvula d'esfera de llautó niquelat per roscar de 3/4". (material) | 2.000 | 7.30 | 14.60 |
| mt35aia090aa | m | Tub rígid de PVC, endollable, corbable en calent, de color negre, de 16 mm de diàmetre nominal, per a canalització fixa en superfície. Resistència a la compressió 1250 N, resistència a l'impacte 2 joules, temperatura de treball -5°C fins 60°C, amb grau de protecció IP547 segons UNE 20324, propietats elèctriques: aïllant, no propagador de la flama. Segons UNE-EN 61386-1 i UNE-EN 61386-22. Inclús abraçadores, elements de subjecció i accessoris (corbes, maneguets, tes, colzes i corbes flexibles). (material) | 5.000 | 1.23 | 6.15 |
| mt35cun020a | m | Cable unipolar H07Z1-K (AS), sent la seva tensió assignada de 450/750 V, reacció al foc classe Cca-s1a,d1,a1 segons UNE-EN 50575, amb conductor multifilar de coure classe 5 (-K) de 1,5 mm² de secció, amb aïllament de compost termoplàstic a força de poliolefina lliure de halògens amb baixa emissió de fums i gasos corrosius (Z1). Segons UNE 211025. (material) | 10.000 | 0.41 | 4.10 |
| mt42www090 | U | Kit de suports per a suspensió del sostre, format per quatre varetes roscades d'acer galvanitzat, amb els seus tacs, rosques i volanderes corresponents. (material) | 1.000 | 22.00 | 22.00 |
| mo005 | h | Oficial 1ª instal·lador de climatització. (mà d'obra) | 4.569 | 29.34 | 134.05 |
| mo104 | h | Ajudant instal·lador de climatització. (mà d'obra) | 4.569 | 25.25 | 115.37 |
| % | % | Costos directes complementaris | 2 % | 1076.27 | 21.53 |
|  |  | Costos directes |  |  | 1097.80 |
