# Fan-coil de casset, sistema de dos tubs

- Propietat de l'arxiu: CYPE INGENIEROS, S.A.
- Format: FIEBDC-3/2002
- Divisa: EUR
- Costos indirectes: 3.00 %
- IVA: 21.00 %

## I Instal·lacions

### IC Calefacció, refrigeració, climatització i A.C.S.

#### ICF Unitats no autònomes per a climatització

**ICF050** U Fan-coil de casset, sistema de dos tubs.
Fan-coil de casset, Genia Fan SD 4-035 NK "SAUNIER DUVAL", potència frigorífica a velocitat màxima 3,96 kW, potència frigorífica sensible a velocitat màxima 3,2 kW (temperatura de bulb humit de l'aire interior 19°C, temperatura d'entrada de l'aigua 7°C, salt tèrmic 5°C), potència calorífica a velocitat màxima 4,63 kW (temperatura de bulb sec de l'aire interior 20°C, temperatura d'entrada de l'aigua 50°C), de 3 velocitats, cabal d'aigua en refrigeració 0,7 m³/h, cabal d'aire a velocitat màxima 719 m³/h, dimensions 575x261x575 mm, pes 19 kg, dimensions del panell 647x50x647 mm, pes del panell 2,5 kg, amb vàlvula de 3 vies i comandament a distància per infraroigs, safata de recollida de condensats, SDZ-035-G1. Inclús elements per a suspensió del sostre. Totalment muntat, connexionat i engegat per l'empresa instal·ladora per a la comprovació del seu correcte funcionament.
Inclou: Replanteig de la unitat. Col·locació i fixació de la unitat. Connexionat amb les xarxes de conducció d'aigua i elèctrica i de recollida de condensats. Posada en marxa.
Criteri d'amidament de projecte: Nombre d'unitats previstes, segons documentació gràfica de Projecte.
Criteri de mesura d'obra: Es mesurarà el nombre d'unitats realment executades segons especificacions de Projecte.

| Codi | Ut | Descripció | Rendiment | Preu | Import |
|---|---|---|---|---|---|
| mt42fts105a | U | Fan-coil de casset, Genia Fan SD 4-035 NK "SAUNIER DUVAL", potència frigorífica a velocitat màxima 3,96 kW, potència frigorífica sensible a velocitat màxima 3,2 kW (temperatura de bulb humit de l'aire interior 19°C, temperatura d'entrada de l'aigua 7°C, salt tèrmic 5°C), potència calorífica a velocitat màxima 3,79 kW (temperatura de bulb sec de l'aire interior 20°C, temperatura d'entrada de l'aigua 50°C), de 3 velocitats, cabal d'aigua en refrigeració 0,7 m³/h, cabal d'aire a velocitat màxima 719 m³/h, dimensions 575x261x575 mm, pes 19 kg, dimensions del panell 647x50x647 mm, pes del panell 2,5 kg, amb vàlvula de 3 vies i comandament a distància per infraroigs. (material) | 1.000 | 865.00 | 865.00 |
| mt42fts507a | U | Safata de recollida de condensats, SDZ-035-G1 "SAUNIER DUVAL", per a fan-coil de casset. (material) | 1.000 | 25.00 | 25.00 |
| mt42vsi010ao | U | Vàlvula de tres vies, amb actuador; inclús connexions i muntatge. (material) | 1.000 | 75.00 | 75.00 |
| mt37sve010b | U | Vàlvula d'esfera de llautó niquelat per roscar de 1/2". (material) | 2.000 | 4.95 | 9.90 |
| mt42www090 | U | Kit de suports per a suspensió del sostre, format per quatre varetes roscades d'acer galvanitzat, amb els seus tacs, rosques i volanderes corresponents. (material) | 1.000 | 22.00 | 22.00 |
| mo005 | h | Oficial 1ª instal·lador de climatització. (mà d'obra) | 5.146 | 29.34 | 150.98 |
| mo104 | h | Ajudant instal·lador de climatització. (mà d'obra) | 5.146 | 25.25 | 129.94 |
| % | % | Costos directes complementaris | 2 % | 1277.82 | 25.56 |
|  |  | Costos directes |  |  | 1303.38 |
