# Fan-coil mural, sistema de dos tubs

- Propietat de l'arxiu: CYPE INGENIEROS, S.A.
- Format: FIEBDC-3/2002
- Divisa: EUR
- Costos indirectes: 3.00 %
- IVA: 21.00 %

## I Instal·lacions

### IC Calefacció, refrigeració, climatització i A.C.S.

#### ICF Unitats no autònomes per a climatització

**ICF060** U Fan-coil mural, sistema de dos tubs.
Fan-coil mural, Genia Fan SD 6-025 NW "SAUNIER DUVAL", potència frigorífica a velocitat màxima 2,7 kW, potència frigorífica sensible a velocitat màxima 2,15 kW (temperatura de bulb humit de l'aire interior 19°C, temperatura d'entrada de l'aigua 7°C, salt tèrmic 5°C), potència calorífica a velocitat màxima 2,94 kW (temperatura de bulb sec de l'aire interior 20°C, temperatura d'entrada de l'aigua 50°C), de 3 velocitats, cabal d'aigua en refrigeració 0,48 m³/h, cabal d'aire a velocitat màxima 492 m³/h, dimensions 915x290x230 mm, pes 12,7 kg, amb comandament a distància per infraroigs. Totalment muntat, connexionat i engegat per l'empresa instal·ladora per a la comprovació del seu correcte funcionament.
Inclou: Replanteig de la unitat. Col·locació i fixació de la unitat. Connexionat amb les xarxes de conducció d'aigua i elèctrica i de recollida de condensats. Posada en marxa.
Criteri d'amidament de projecte: Nombre d'unitats previstes, segons documentació gràfica de Projecte.
Criteri de mesura d'obra: Es mesurarà el nombre d'unitats realment executades segons especificacions de Projecte.

| Codi | Ut | Descripció | Rendiment | Preu | Import |
|---|---|---|---|---|---|
| mt42fts200a | U | Fan-coil mural, Genia Fan SD 6-025 NW "SAUNIER DUVAL", potència frigorífica a velocitat màxima 2,7 kW, potència frigorífica sensible a velocitat màxima 2,15 kW (temperatura de bulb humit de l'aire interior 19°C, temperatura d'entrada de l'aigua 7°C, salt tèrmic 5°C), potència calorífica a velocitat màxima 2,94 kW (temperatura de bulb sec de l'aire interior 20°C, temperatura d'entrada de l'aigua 50°C), de 3 velocitats, cabal d'aigua en refrigeració 0,48 m³/h, cabal d'aire a velocitat màxima 492 m³/h, dimensions 915x290x230 mm, pes 12,7 kg, amb comandament a distància per infraroigs. (material) | 1.000 | 640.00 | 640.00 |
| mt37sve010b | U | Vàlvula d'esfera de llautó niquelat per roscar de 1/2". (material) | 2.000 | 4.95 | 9.90 |
| mo005 | h | Oficial 1ª instal·lador de climatització. (mà d'obra) | 4.569 | 29.34 | 134.05 |
| mo104 | h | Ajudant instal·lador de climatització. (mà d'obra) | 4.569 | 25.25 | 115.37 |
| % | % | Costos directes complementaris | 2 % | 899.32 | 17.99 |
|  |  | Costos directes |  |  | 917.31 |
