# Caldera a gas, domèstica, de condensació, de peu, per a calefacció i A.C.S

- Propietat de l'arxiu: CYPE INGENIEROS, S.A.
- Format: FIEBDC-3/2002
- Divisa: EUR
- Costos indirectes: 3.00 %
- IVA: 21.00 %

## I Instal·lacions

### IC Calefacció, refrigeració, climatització i A.C.S.

#### ICG Calderes a gas

**ICG230** U Caldera a gas, domèstica, de condensació, de peu, per a calefacció i A.C.S.
Caldera de peu a gas N, amb recuperació de calor per condensació dels productes de la combustió, per a calefacció i A.C.S. amb dipòsit de 89,1 litres, per ús interior, càmera de combustió estanca, encesa electrònica, sense flama pilot, Duomax Condens 35/90 L "SAUNIER DUVAL", potència útil de calefacció 32,5 kW (modulació H-MOD ELGA), rendiment 108%, potència útil d'A.C.S. 34 kW, eficiència energètica classe A en calefacció, eficiència energètica classe A en A.C.S., perfil de consum XL, de 1320x599x693 mm, amb placa de connexions, kit de connexions, conducte per a evacuació de fums i termòstat-programador d'ambient via ràdio Exacontrol E7 R, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmd085a | U | Caldera de peu a gas N, amb recuperació de calor per condensació dels productes de la combustió, per a calefacció i A.C.S. amb dipòsit de 89,1 litres, per ús interior, càmera de combustió estanca, encesa electrònica, sense flama pilot, Duomax Condens 35/90 L "SAUNIER DUVAL", potència útil de calefacció 32,5 kW (modulació H-MOD ELGA), rendiment 108%, potència útil d'A.C.S. 34 kW, eficiència energètica classe A en calefacció, eficiència energètica classe A en A.C.S., perfil de consum XL, de 1320x599x693 mm, amb placa de connexions, kit de connexions, conducte per a evacuació de fums i termòstat-programador d'ambient via ràdio Exacontrol E7 R. (material) | 1.000 | 5465.00 | 5465.00 |
| mt38www012 | U | Material auxiliar per a instal·lacions de calefacció i A.C.S. (material) | 1.000 | 2.10 | 2.10 |
| mo004 | h | Oficial 1ª calefactor. (mà d'obra) | 3.917 | 29.34 | 114.92 |
| mo103 | h | Ajudant calefactor. (mà d'obra) | 3.917 | 25.25 | 98.90 |
| % | % | Costos directes complementaris | 2 % | 5680.92 | 113.62 |
|  |  | Costos directes |  |  | 5794.54 |
