# Caldera a gas, domèstica, de condensació, mural, per a calefacció i A.C.S

- Propietat de l'arxiu: CYPE INGENIEROS, S.A.
- Format: FIEBDC-3/2002
- Divisa: EUR
- Costos indirectes: 3.00 %
- IVA: 21.00 %

## I Instal·lacions

### IC Calefacció, refrigeració, climatització i A.C.S.

#### ICG Calderes a gas

**ICG232** U Caldera a gas, domèstica, de condensació, mural, per a calefacció i A.C.S.
Caldera mural a gas N, amb recuperació de calor per condensació dels productes de la combustió, per a calefacció i A.C.S. simultànies amb microacumulació Start&Hot Microfast 3.0, per ús interior, càmera de combustió estanca, encesa electrònica, sense flama pilot, IsoFast MiConnect MA 35-CS/1-Cf (N-ES) "SAUNIER DUVAL", potència en calefacció (50/30°C) de 4,3 a 32,5 kW, potència en calefacció (80/60°C) de 4 a 30 kW, rendiment en calefacció (50/30°C) 106,2%, rendiment en calefacció (80/60°C) 98%, potència d'A.C.S. de 4,1 a 34,8 kW, cabal d'A.C.S. 21 l/min, eficiència energètica classe A en calefacció, eficiència energètica classe A en A.C.S., perfil de consum XL, de 890x470x380 mm, amb centraleta de control modulant MiSet Radio (SRT 380f), via ràdio, amb pantalla tàctil, programació de la producció d'A.C.S. i de la calefacció, regulació de la temperatura d'impulsió per corba de calefacció i sonda de temperatura exterior sense fil i control des de smartphone o tablet mitjançant aplicació per IOS (iPhone i iPad) i Android, placa de connexions de la caldera i conducte per a evacuació de fums, neutralitzador de condensats. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmd062a | U | Caldera mural a gas N, amb recuperació de calor per condensació dels productes de la combustió, per a calefacció i A.C.S. simultànies amb microacumulació Start&Hot Microfast 3.0, per ús interior, càmera de combustió estanca, encesa electrònica, sense flama pilot, IsoFast MiConnect MA 35-CS/1-Cf (N-ES) "SAUNIER DUVAL", potència en calefacció (50/30°C) de 4,3 a 32,5 kW, potència en calefacció (80/60°C) de 4 a 30 kW, rendiment en calefacció (50/30°C) 106,2%, rendiment en calefacció (80/60°C) 98%, potència d'A.C.S. de 4,1 a 34,8 kW, cabal d'A.C.S. 21 l/min, eficiència energètica classe A en calefacció, eficiència energètica classe A en A.C.S., perfil de consum XL, de 890x470x380 mm, amb centraleta de control modulant MiSet Radio (SRT 380f), via ràdio, amb pantalla tàctil, programació de la producció d'A.C.S. i de la calefacció, regulació de la temperatura d'impulsió per corba de calefacció i sonda de temperatura exterior sense fil i control des de smartphone o tablet mitjançant aplicació per IOS (iPhone i iPad) i Android, placa de connexions de la caldera i conducte per a evacuació de fums. (material) | 1.000 | 4060.00 | 4060.00 |
| mt38cmd004a | U | Neutralitzador de condensats, "SAUNIER DUVAL", per col·locar entre la caldera i el tub de desguàs. (material) | 1.000 | 70.00 | 70.00 |
| mt38www012 | U | Material auxiliar per a instal·lacions de calefacció i A.C.S. (material) | 1.000 | 2.10 | 2.10 |
| mo004 | h | Oficial 1Ş calefactor. (mà d'obra) | 3.917 | 29.34 | 114.92 |
| mo103 | h | Ajudant calefactor. (mà d'obra) | 3.917 | 25.25 | 98.90 |
| % | % | Costos directes complementaris | 2 % | 4345.92 | 86.92 |
|  |  | Costos directes |  |  | 4432.84 |
