# Conjunt de calderes a gas, de condensació, murals

- Propietat de l'arxiu: CYPE INGENIEROS, S.A.
- Format: FIEBDC-3/2002
- Divisa: EUR
- Costos indirectes: 3.00 %
- IVA: 21.00 %

## I Instal·lacions

### IC Calefacció, refrigeració, climatització i A.C.S.

#### ICG Calderes a gas

**ICG243** U Conjunt de calderes a gas, de condensació, murals.
Conjunt de 2 calderes en cascada, configuració en línia, "SAUNIER DUVAL", sent cadascuna d'elles una caldera mural a gas N, Thermomaster Condens AS 48 -A (H-ES), amb recuperació de calor per condensació dels productes de la combustió, per a calefacció, per ús interior, càmera de combustió estanca, encesa electrònica, sense flama pilot, potència útil de calefacció 44 kW, de 800x480x450 mm, amb claus de tall, tubs de connexió, suport de calderes, col·lectors d'anada i de retorn, desacoblador hidràulic amb filtre magnètic i aïllament tèrmic, centraleta de control, MiPro Sense Radio (SRC 720f), amb suport de paret per a centraleta de control, 2 mòduls per a la identificació de cadascuna de les calderes en cascada, amb kit d'evacuació de fums, amb peus per a bastidor. Inclús vàlvula de seguretat, purgadors, piròstat i desguàs a bonera pel buidatge de la caldera i el drenatge de la vàlvula de seguretat. Totalment muntat, connexionat i provat.
Inclou: Replanteig. Presentació dels elements. Muntatge de la caldera i els seus accessoris. Connexionat amb les xarxes de conducció d'aigua, de gas, de salubritat i elèctrica, i amb el conducte d'evacuació dels productes de la combustió. Posada en marxa.
Criteri d'amidament de projecte: Nombre d'unitats previstes, segons documentació gràfica de Projecte.
Criteri de mesura d'obra: Es mesurarà el nombre d'unitats realment executades segons especificacions de Projecte.

| Codi | Ut | Descripció | Rendiment | Preu | Import |
|---|---|---|---|---|---|
| mt38cmd095a | U | Conjunt de 2 calderes en cascada, configuració en línia, "SAUNIER DUVAL", sent cadascuna d'elles una caldera mural a gas N, Thermomaster Condens AS 48 -A (H-ES), amb recuperació de calor per condensació dels productes de la combustió, per a calefacció, per ús interior, càmera de combustió estanca, encesa electrònica, sense flama pilot, potència útil de calefacció 44 kW, de 800x480x450 mm, amb claus de tall, tubs de connexió, suport de calderes, col·lectors d'anada i de retorn, desacoblador hidràulic amb filtre magnètic i aïllament tèrmic. (material) | 2.000 | 13895.00 | 27790.00 |
| mt38cmd098a | U | Centraleta de control, MiPro Sense Radio (SRC 720f) "SAUNIER DUVAL", control modulant, via ràdio, amb control des de smartphone o tablet mitjançant aplicació per IOS (iPhone i iPad) i Android, amb regulació de la temperatura d'impulsió per corba de calefacció i sonda de temperatura exterior via ràdio, possibilitat de gestió d'una instal·lació amb diversos generadors d'energia i diversos circuits o zones de calefacció amb mòduls addicionals, programació de la climatització mitjançant esquemes predefinits utilitzant un assistent de configuració. (material) | 1.000 | 425.00 | 425.00 |
| mt38cmd116a | U | Mòdul per a la identificació d'una caldera en cascada, "SAUNIER DUVAL", comunicació amb protocol Ebus. (material) | 1.000 | 95.00 | 95.00 |
| mt38cmd094a | U | Kit bàsic d'evacuació de fums, Thermomaster Condens AS 48 -A (H-ES) "SAUNIER DUVAL", per a 2 calderes en cascada. (material) | 1.000 | 995.00 | 995.00 |
| mt38cmd117 | U | Suport de paret per a centraleta de control, "SAUNIER DUVAL". (material) | 1.000 | 135.00 | 135.00 |
| mt38cmd118 | U | Peus per a bastidor de calderes en cascada, "SAUNIER DUVAL". (material) | 1.000 | 175.00 | 175.00 |
| mt37svs010a | U | Vàlvula de seguretat, de llautó, amb rosca de 1/2" de diàmetre, tarada a 3 bar de pressió. (material) | 1.000 | 4.42 | 4.42 |
| mt37sgl020d | U | Purgador automàtic d'aire amb boia i rosca de 1/2" de diàmetre, cos i tapa de llautó, per a una pressió màxima de treball de 10 bar i una temperatura màxima de 110°C. (material) | 2.000 | 8.75 | 17.50 |
| mt38www050 | U | Desguàs a bonera, per al drenatge de la vàlvula de seguretat, compost per 1 m de tub d'acer negre de 1/2" i embut desguàs, inclús accessoris i peces especials. (material) | 1.000 | 15.00 | 15.00 |
| mt38www010 | U | Material auxiliar per instal·lacions de calefacció. (material) | 1.000 | 1.68 | 1.68 |
| mo004 | h | Oficial 1ª calefactor. (mà d'obra) | 5.337 | 29.34 | 156.59 |
| mo103 | h | Ajudant calefactor. (mà d'obra) | 5.337 | 25.25 | 134.76 |
| % | % | Costos directes complementaris | 2 % | 29944.95 | 598.90 |
|  |  | Costos directes |  |  | 30543.85 |
