# Equip d'aire condicionat amb unitat interior amb distribució per conducte rectangular, sistema aire-aire split 1x1

- Propietat de l'arxiu: CYPE INGENIEROS, S.A.
- Format: FIEBDC-3/2002
- Divisa: EUR
- Costos indirectes: 3.00 %
- IVA: 21.00 %

## I Instal·lacions

### IC Calefacció, refrigeració, climatització i A.C.S.

#### ICN Unitats autònomes de climatització

**ICN040** U Equip d'aire condicionat amb unitat interior amb distribució per conducte rectangular, sistema aire-aire split 1x1.
Equip d'aire condicionat, sistema aire-aire split 1x1, per a gas R-32, bomba de calor, alimentació monofàsica (230V/50Hz), VivAir SDH 19-070 IDN "SAUNIER DUVAL", potència frigorífica nominal 7 kW, potència frigorífica mínima/màxima: 2,2/8 kW, SEER 6,8 (classe A++), potència calorífica nominal 8 kW, potència calorífica mínima/màxima: 2,2/9 kW, SCOP 4 (classe A+), format per una unitat interior de sostre amb distribució per conducte rectangular de baixa silueta SDH 19-070 IDNI, pressió sonora mínima/màxima: 36/40 dBA, dimensions 220x1300x450 mm, pes 31 kg, amb filtre purificador de l'aire i contacte per a encesa i apagat de forma remota, comandament a distància per cable, amb programació diària, i una unitat exterior SDH 19-070 IKDNO, amb compressor rotatiu tipus Inverter DC, ventilador modulant, control de condensació i vàlvula d'expansió electrònica, pressió sonora 52 dBA, dimensions 698x892x340 mm, pes 53 kg, diàmetre de connexió de la canonada de gas 5/8", diàmetre de connexió de la canonada de líquid 3/8", amb amortidors de molles, suports i fixacions de les unitats interior i exterior, canonada de desguàs amb sifó, connexió frigorífica entre unitats, connexió elèctrica entre unitats, subjecció i protecció mecànica de les esteses de línies amb ocultació sota canaleta enregistrable en zones vistes. Inclús elements antivibratoris i suports de paret per a recolzament de la unitat exterior i elements per a suspensió del sostre per a la unitat interior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42sau061n | U | Equip d'aire condicionat, sistema aire-aire split 1x1, per a gas R-32, bomba de calor, alimentació monofàsica (230V/50Hz), VivAir SDH 19-070 IDN "SAUNIER DUVAL", potència frigorífica nominal 7 kW, potència frigorífica mínima/màxima: 2,2/8 kW, SEER 6,8 (classe A++), potència calorífica nominal 8 kW, potència calorífica mínima/màxima: 2,2/9 kW, SCOP 4 (classe A+), format per una unitat interior de sostre amb distribució per conducte rectangular de baixa silueta SDH 19-070 IDNI, pressió sonora mínima/màxima: 36/40 dBA, dimensions 220x1300x450 mm, pes 31 kg, amb filtre purificador de l'aire i contacte per a encesa i apagat de forma remota, comandament a distància per cable, amb programació diària, i una unitat exterior SDH 19-070 IKDNO, amb compressor rotatiu tipus Inverter DC, ventilador modulant, control de condensació i vàlvula d'expansió electrònica, pressió sonora 52 dBA, dimensions 698x892x340 mm, pes 53 kg, diàmetre de connexió de la canonada de gas 5/8", diàmetre de connexió de la canonada de líquid 3/8", amb amortidors de molles, suports i fixacions de les unitats interior i exterior, canonada de desguàs amb sifó, connexió frigorífica entre unitats, connexió elèctrica entre unitats, subjecció i protecció mecànica de les esteses de línies amb ocultació sota canaleta enregistrable en zones vistes. (material) | 1.000 | 2670.00 | 2670.00 |
| mt42www090 | U | Kit de suports per a suspensió del sostre, format per quatre varetes roscades d'acer galvanitzat, amb els seus tacs, rosques i volanderes corresponents. (material) | 1.000 | 22.00 | 22.00 |
| mt42www085 | U | Kit de suports de paret, format per joc d'esquadres de 50x45 cm i quatre amortidors de cautxú, amb els seus tacs, cargols, rosques i volanderes corresponents. (material) | 1.000 | 18.90 | 18.90 |
| mo005 | h | Oficial 1ª instal·lador de climatització. (mà d'obra) | 2.574 | 29.34 | 75.52 |
| mo104 | h | Ajudant instal·lador de climatització. (mà d'obra) | 2.574 | 25.25 | 64.99 |
| % | % | Costos directes complementaris | 2 % | 2851.41 | 57.03 |
|  |  | Costos directes |  |  | 2908.44 |
