# Equip d'aire condicionat amb unitats interiors de paret, sistema aire-aire multi-split

- Propietat de l'arxiu: CYPE INGENIEROS, S.A.
- Format: FIEBDC-3/2002
- Divisa: EUR
- Costos indirectes: 3.00 %
- IVA: 21.00 %

## I Instal·lacions

### IC Calefacció, refrigeració, climatització i A.C.S.

#### ICN Unitats autònomes de climatització

**ICN021** U Equip d'aire condicionat amb unitats interiors de paret, sistema aire-aire multi-split.
Equip d'aire condicionat, sistema aire-aire multi-split 2x1, per a gas R-32, bomba de calor, alimentació monofàsica (230V/50Hz), VivAir SDH 19-052 W205 "SAUNIER DUVAL", potència frigorífica nominal 5,2 kW, SEER 6,3 (classe A++), potència calorífica nominal 5,4 kW, SCOP 4 (classe A+), format per dues unitats interiors de paret 19-025 NMWI, amb les següents característiques cadascuna d'elles: dimensions 275x790x200 mm, pes 9 kg, filtre purificador de l'aire i panell llis de color blanc amb pantalla LCD retroil·luminada, comandaments a distància sense fils, i una unitat exterior 19-050 MC2NO, amb compressor tipus Inverter DC, dimensions 596x899x378 mm, pes 43 kg, diàmetre de connexió de la canonada de gas 3/8", diàmetre de connexió de la canonada de líquid 1/4", amb amortidors de molles, suports i fixacions de les unitats interior i exterior, canonada de desguàs amb sifó, connexió frigorífica entre unitats, connexió elèctrica entre unitats, subjecció i protecció mecànica de les esteses de línies amb ocultació sota canaleta enregistrable en zones vistes. Inclús elements antivibratoris i suports de paret per a recolzament de la unitat exterior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42sau002a | U | Equip d'aire condicionat, sistema aire-aire multi-split 2x1, per a gas R-32, bomba de calor, alimentació monofàsica (230V/50Hz), VivAir SDH 19-052 W205 "SAUNIER DUVAL", potència frigorífica nominal 5,2 kW, SEER 6,3 (classe A++), potència calorífica nominal 5,4 kW, SCOP 4 (classe A+), format per dues unitats interiors de paret 19-025 NMWI, amb les següents característiques cadascuna d'elles: dimensions 275x790x200 mm, pes 9 kg, filtre purificador de l'aire i panell llis de color blanc amb pantalla LCD retroil·luminada, comandaments a distància sense fils, i una unitat exterior 19-050 MC2NO, amb compressor tipus Inverter DC, dimensions 596x899x378 mm, pes 43 kg, diàmetre de connexió de la canonada de gas 3/8", diàmetre de connexió de la canonada de líquid 1/4", amb amortidors de molles, suports i fixacions de les unitats interior i exterior, canonada de desguàs amb sifó, connexió frigorífica entre unitats, connexió elèctrica entre unitats, subjecció i protecció mecànica de les esteses de línies amb ocultació sota canaleta enregistrable en zones vistes. (material) | 1.000 | 2210.00 | 2210.00 |
| mt42www085 | U | Kit de suports de paret, format per joc d'esquadres de 50x45 cm i quatre amortidors de cautxú, amb els seus tacs, cargols, rosques i volanderes corresponents. (material) | 1.000 | 18.90 | 18.90 |
| mo005 | h | Oficial 1ª instal·lador de climatització. (mà d'obra) | 3.861 | 29.34 | 113.28 |
| mo104 | h | Ajudant instal·lador de climatització. (mà d'obra) | 3.861 | 25.25 | 97.49 |
| % | % | Costos directes complementaris | 2 % | 2439.67 | 48.79 |
|  |  | Costos directes |  |  | 2488.46 |
