# Grup hidràulic solar

- Propietat de l'arxiu: CYPE INGENIEROS, S.A.
- Format: FIEBDC-3/2002
- Divisa: EUR
- Costos indirectes: 3.00 %
- IVA: 21.00 %

## I Instal·lacions

### IC Calefacció, refrigeració, climatització i A.C.S.

#### ICS Sistemes de conducció d'aigua

**ICS051** U Grup hidràulic solar.
Grup hidràulic solar, amb dipòsit per a drenatge automàtic de 8 l de capacitat, bomba de circulació electrònica Wilo Yonos Para ST 15/13 de 2 a 12 l/min, vàlvula de seguretat tarada a 3 bar, vàlvules d'ompliment i buidat i carcassa de polipropilè expandit per a aïllament tèrmic.
Inclou: Replanteig. Col·locació. Connexionat. Comprovació del seu correcte funcionament.
Criteri d'amidament de projecte: Nombre d'unitats previstes, segons documentació gràfica de Projecte.
Criteri de mesura d'obra: Es mesurarà el nombre d'unitats realment executades segons especificacions de Projecte.

| Codi | Ut | Descripció | Rendiment | Preu | Import |
|---|---|---|---|---|---|
| mt38cso050a | U | Grup hidràulic solar, amb dipòsit per a drenatge automàtic de 8 l de capacitat, bomba de circulació electrònica Wilo Yonos Para ST 15/13 de 2 a 12 l/min, vàlvula de seguretat tarada a 3 bar, vàlvules d'ompliment i buidat i carcassa de polipropilè expandit per a aïllament tèrmic. (material) | 1.000 | 952.35 | 952.35 |
| mo004 | h | Oficial 1ª calefactor. (mà d'obra) | 0.389 | 29.34 | 11.41 |
| mo103 | h | Ajudant calefactor. (mà d'obra) | 0.389 | 25.25 | 9.82 |
| % | % | Costos directes complementaris | 2 % | 973.58 | 19.47 |
|  |  | Costos directes |  |  | 993.05 |
