# Interacumulador per a calefacció

- Propietat de l'arxiu: CYPE INGENIEROS, S.A.
- Format: FIEBDC-3/2002
- Divisa: EUR
- Costos indirectes: 3.00 %
- IVA: 21.00 %

## I Instal·lacions

### IC Calefacció, refrigeració, climatització i A.C.S.

#### ICS Sistemes de conducció d'aigua

**ICS054** U Interacumulador per a calefacció.
Interacumulador d'acer negre, amb bescanviador d'un serpentí, de terra, 5000 l, altura 2710 mm, diàmetre 1910 mm, aïllament de 50 mm d'espessor amb poliuretà d'alta densitat, lliure de CFC, termòmetres, termòstat, boca lateral DN 400. Inclús vàlvules de tall, elements de muntatge i accessoris necessaris per al seu correcte funcionament.
Inclou: Replanteig. Col·locació. Connexionat. Comprovació del seu correcte funcionament.
Criteri d'amidament de projecte: Nombre d'unitats previstes, segons documentació gràfica de Projecte.
Criteri de mesura d'obra: Es mesurarà el nombre d'unitats realment executades segons especificacions de Projecte.

| Codi | Ut | Descripció | Rendiment | Preu | Import |
|---|---|---|---|---|---|
| mt38csg410p | U | Interacumulador d'acer negre, amb bescanviador d'un serpentí, de terra, 5000 l, altura 2710 mm, diàmetre 1910 mm, aïllament de 50 mm d'espessor amb poliuretà d'alta densitat, lliure de CFC, termòmetres, termòstat, boca lateral DN 400. (material) | 1.000 | 6405.75 | 6405.75 |
| mt37sve010i | U | Vàlvula d'esfera de llautó niquelat per roscar de 3". (material) | 2.000 | 114.34 | 228.68 |
| mt37sve010g | U | Vàlvula d'esfera de llautó niquelat per roscar de 2". (material) | 2.000 | 39.38 | 78.76 |
| mt38www010 | U | Material auxiliar per instal·lacions de calefacció. (material) | 1.000 | 1.68 | 1.68 |
| mo004 | h | Oficial 1ª calefactor. (mà d'obra) | 3.889 | 29.34 | 114.10 |
| mo103 | h | Ajudant calefactor. (mà d'obra) | 3.889 | 25.25 | 98.20 |
| % | % | Costos directes complementaris | 2 % | 6927.17 | 138.54 |
|  |  | Costos directes |  |  | 7065.71 |
