# Acumulador per a A.C.S

- Propietat de l'arxiu: CYPE INGENIEROS, S.A.
- Format: FIEBDC-3/2002
- Divisa: EUR
- Costos indirectes: 3.00 %
- IVA: 21.00 %

## I Instal·lacions

### IC Calefacció, refrigeració, climatització i A.C.S.

#### ICS Sistemes de conducció d'aigua

**ICS060** U Acumulador per a A.C.S.
Acumulador d'acer vitrificat, BDLE 2500 "SAUNIER DUVAL", de terra, 2500 l, eficiència energètica classe C, altura 2035 mm, diàmetre 1660 mm, aïllament de 50 mm d'espessor amb poliuretà d'alta densitat, lliure de CFC, protecció catòdica permanent, boca lateral DN 400. Inclús vàlvules de tall, elements de muntatge i accessoris necessaris per al seu correcte funcionament.
Inclou: Replanteig. Col·locació. Connexionat. Comprovació del seu correcte funcionament.
Criteri d'amidament de projecte: Nombre d'unitats previstes, segons documentació gràfica de Projecte.
Criteri de mesura d'obra: Es mesurarà el nombre d'unitats realment executades segons especificacions de Projecte.

| Codi | Ut | Descripció | Rendiment | Preu | Import |
|---|---|---|---|---|---|
| mt38css108e | U | Acumulador d'acer vitrificat, BDLE 2500 "SAUNIER DUVAL", de terra, 2500 l, eficiència energètica classe C, altura 2035 mm, diàmetre 1660 mm, aïllament de 50 mm d'espessor amb poliuretà d'alta densitat, lliure de CFC, protecció catòdica permanent, boca lateral DN 400. (material) | 1.000 | 8200.00 | 8200.00 |
| mt37sve010g | U | Vàlvula d'esfera de llautó niquelat per roscar de 2". (material) | 2.000 | 39.38 | 78.76 |
| mt38www011 | U | Material auxiliar per a instal·lacions d'A.C.S. (material) | 1.000 | 1.45 | 1.45 |
| mo004 | h | Oficial 1ª calefactor. (mà d'obra) | 2.981 | 29.34 | 87.46 |
| mo103 | h | Ajudant calefactor. (mà d'obra) | 2.981 | 25.25 | 75.27 |
| % | % | Costos directes complementaris | 2 % | 8442.94 | 168.86 |
|  |  | Costos directes |  |  | 8611.80 |
