# Col·lector

- Propietat de l'arxiu: CYPE INGENIEROS, S.A.
- Format: FIEBDC-3/2002
- Divisa: EUR
- Costos indirectes: 3.00 %
- IVA: 21.00 %

## I Instal·lacions

### IF Fontaneria

#### IFI Instal·lació interior

**IFI009** U Col·lector.
Col·lector de plàstic (PPSU), en H, amb entrada de 20 mm de diàmetre i tres derivacions, una de 20 mm i dues de 16 mm de diàmetre.
Inclou: Replanteig. Col·locació del col·lector. Connexionat de canonades. Comprovació del seu correcte funcionament.
Criteri d'amidament de projecte: Nombre d'unitats previstes, segons documentació gràfica de Projecte.
Criteri de mesura d'obra: Es mesurarà el nombre d'unitats realment executades segons especificacions de Projecte.

| Codi | Ut | Descripció | Rendiment | Preu | Import |
|---|---|---|---|---|---|
| mt37alu105aa | U | Col·lector de plàstic (PPSU), en H, amb entrada de 20 mm de diàmetre i tres derivacions, una de 20 mm i dues de 16 mm de diàmetre. (material) | 1.000 | 11.62 | 11.62 |
| mt37www010 | U | Material auxiliar per a instal·lacions de lampisteria. (material) | 1.000 | 1.40 | 1.40 |
| mo008 | h | Oficial 1ª lampista. (mà d'obra) | 0.129 | 29.34 | 3.78 |
| mo107 | h | Ajudant lampista. (mà d'obra) | 0.129 | 25.25 | 3.26 |
| % | % | Costos directes complementaris | 2 % | 20.06 | 0.40 |
|  |  | Costos directes |  |  | 20.46 |
