# Escalfador d'aigua a gas, convencional

- Propietat de l'arxiu: CYPE Ingenieros S.A.
- Format: FIEBDC-3/2016
- Programa: Generador de preus de la construcció. CYPE Ingenieros, S.A.
- Data: 04/07/2024
- Divisa: EUR
- Costos indirectes: 3 %
- IVA: 21 %

## I Instal·lacions

### IC Calefacció, refrigeració, climatització i A.C.S.

#### ICA Aigua calenta

**ICA030** U Escalfador d'aigua a gas, convencional.
Escalfador instantani a gas N, per al servei d'A.C.S., Opaliatherm F 12 GN "SAUNIER DUVAL", mural vertical, per ús interior, càmera de combustió estanca, baixa emissió de NOx, encesa electrònica a xarxa elèctrica, sense flama pilot, control de flama per ionització, 12 l/min, de potència modulada, eficiència energètica classe A, 580x350x198 mm, control termostàtic de la temperatura, amb panell de control amb pantalla LED tàctil antiratlladures, funcions de control i seguretat per a monitoratge del correcte funcionament, ventilador modulant DC, vàlvula de gas controlada per microprocessador, grau de protecció IPX5 i conducte horitzontal per a evacuació de fums, embellidor per ocultar les connexions hidràuliques i de gas. Inclús suport i ancoratges de fixació a parament vertical, clau de tall d'esfera, tirantets flexibles. Totalment muntat, connexionat i provat.
Inclou: Replanteig de l'aparell. Fixació en parament mitjançant elements d'ancoratge. Col·locació de l'aparell i accessoris. Connexionat amb la xarxa de conducció d'aigua. Connexió a la xarxa elèctrica i de terra. Col·locació del conducte d'evacuació dels productes de la combustió i els accessoris de ventilació. Posada en marxa.
Criteri d'amidament de projecte: Nombre d'unitats previstes, segons documentació gràfica de Projecte.
Criteri de mesura d'obra: Es mesurarà el nombre d'unitats realment executades segons especificacions de Projecte.

| Codi | Ut | Descripció | Rendiment | Preu | Import |
|---|---|---|---|---|---|
| mt38cgd052a | U | Escalfador instantani a gas N, per al servei d'A.C.S., Opaliatherm F 12 GN "SAUNIER DUVAL", mural vertical, per ús interior, càmera de combustió estanca, baixa emissió de NOx, encesa electrònica a xarxa elèctrica, sense flama pilot, control de flama per ionització, 12 l/min, de potència modulada, eficiència energètica classe A, 580x350x198 mm, control termostàtic de la temperatura, amb panell de control amb pantalla LED tàctil antiratlladures, funcions de control i seguretat per a monitoratge del correcte funcionament, ventilador modulant DC, vàlvula de gas controlada per microprocessador, grau de protecció IPX5 i conducte horitzontal per a evacuació de fums. (material) | 1 | 900 | 900.000 |
| mt38cgd501a | U | Embellidor per ocultar les connexions hidràuliques i de gas, "SAUNIER DUVAL", per a escalfador d'aigua a gas. (material) | 1 | 30 | 30.000 |
| mt37sve010b | U | Vàlvula d'esfera de llautó niquelat per roscar de 1/2". (material) | 1 | 4.95 | 4.950 |
| mt38tew010a | U | Tirantet flexible de 20 cm i 1/2" de diàmetre. (material) | 2 | 8 | 16.000 |
| mt38www011 | U | Material auxiliar per a instal·lacions d'A.C.S. (material) | 1 | 1.45 | 1.450 |
| mo004 | h | Oficial 1ª calefactor. (mà d'obra) | 2.788 | 29.34 | 81.800 |
| mo103 | h | Ajudant calefactor. (mà d'obra) | 2.788 | 25.25 | 70.397 |
| % | % | Costos directes complementaris | 2 % | 1104.597 | 22.092 |
|  |  | Costos directes |  |  | 1126.689 |

## Recursos

**mt38cgd052a** U Escalfador instantani a gas N
Dades tècniques: Cost energètic 1076.675 MJ; Emissió de CO2 69.670 kg
Residus:
- embalatge: re150101 Envasos de paper i cartró. (component de residu); rendiment 1.584 kg; Codi LER 15 01 01; Massa de l'element 1 kg; Volum 0.001333 m3

**mt37sve010b** U Vàlvula d'esfera de llautó niquelat per roscar de 1/2"
Dades tècniques: Cost energètic 509.569 MJ; Emissió de CO2 34.281 kg
Residus:
- embalatge: re150101 Envasos de paper i cartró; rendiment 0.072 kg
