# Sistema de captació solar tèrmica per a instal·lació individual, sobre coberta plana

- Propietat de l'arxiu: CYPE Ingenieros S.A.
- Format: FIEBDC-3/2016
- Programa: Generador de preus de la construcció. CYPE Ingenieros, S.A.
- Data: 04/07/2024
- Divisa: EUR
- Costos indirectes: 3 %
- IVA: 21 %

## I Instal·lacions

### IC Calefacció, refrigeració, climatització i A.C.S.

#### ICB Captació solar

**ICB005** U Sistema de captació solar tèrmica per a instal·lació individual, sobre coberta plana.
Sistema de captació solar tèrmica, complet, per a instal·lació individual, format per panell d'acer inoxidable amb tractament selectiu, color blau, de 2031x1060x290 mm, superfície útil: 2 m², bomba circuladora d'accionament elèctric amb panell solar fotovoltaic, dissipador de calor estàtica, bescanviador, dipòsit integrat, vàlvules de seguretat, líquid solar i aïllament tèrmic, tot això integrat en carcassa estanca, amb estructura de suport d'acer inoxidable per a coberta plana. Totalment muntat, connexionat i provat.
Inclou: Replanteig del conjunt. Col·locació de l'estructura de suport. Col·locació i fixació dels panells sobre l'estructura suport. Connexionat amb la xarxa de conducció d'aigua.
Criteri d'amidament de projecte: Nombre d'unitats previstes, segons documentació gràfica de Projecte.
Criteri de mesura d'obra: Es mesurarà el nombre d'unitats realment executades segons especificacions de Projecte.

| Codi | Ut | Descripció | Rendiment | Preu | Import |
|---|---|---|---|---|---|
| mt38cso010a | U | Sistema de captació solar tèrmica, complet, per a instal·lació individual, format per panell d'acer inoxidable amb tractament selectiu, color blau, de 2031x1060x290 mm, superfície útil: 2 m², bomba circuladora d'accionament elèctric amb panell solar fotovoltaic, dissipador de calor estàtica, bescanviador, dipòsit integrat, vàlvules de seguretat, líquid solar i aïllament tèrmic, tot això integrat en carcassa estanca. (material) | 1 | 3197.29 | 3197.290 |
| mt38cso012a | U | Estructura de suport d'acer inoxidable per a coberta plana. (material) | 1 | 129.93 | 129.930 |
| mo009 | h | Oficial 1ª instal·lador de captadors solars. (mà d'obra) | 3.889 | 29.34 | 114.103 |
| mo108 | h | Ajudant instal·lador de captadors solars. (mà d'obra) | 3.889 | 25.25 | 98.197 |
| % | % | Costos directes complementaris | 2 % | 3539.520 | 70.790 |
|  |  | Costos directes |  |  | 3610.310 |
