# Sistema de captació solar tèrmica per a instal·lació individual, sobre coberta plana

- Propietat de l'arxiu: CYPE Ingenieros S.A.
- Format: FIEBDC-3/2016
- Programa: Generador de preus de la construcció. CYPE Ingenieros, S.A.
- Data: 04/07/2024
- Divisa: EUR
- Costos indirectes: 3 %
- IVA: 21 %

## I Instal·lacions

### IC Calefacció, refrigeració, climatització i A.C.S.

#### ICB Captació solar

**ICB005** U Sistema de captació solar tèrmica per a instal·lació individual, sobre coberta plana.
Captador solar tèrmic complet, partit, per a instal·lació individual, Helioset DB 150 F "SAUNIER DUVAL", format per un panell SRD 2.3 H, per a col·locació sobre coberta plana, muntatge horitzontal, superfície útil: 2,35 m², rendiment òptic: 0,782, coeficient de pèrdues primari 3,227 W/m²K, coeficient de pèrdues secundari 0,015 W/m²K², segons UNE-EN 12975-2, superfície absorbent i conductes de coure i coberta protectora de vidre de seguretat, amb connexions hidràuliques, estructura suport per a col·locació sobre coberta plana, i interacumulador de 150 litres, per a sistema de drenatge automàtic del líquid solar, eficiència energètica classe B, amb resistència elèctrica de 2,5 kW, bomba de circulació solar, centraleta solar tèrmica programable, beina d'immersió per a la sonda de temperatura, grup de seguretat, ànode de protecció de magnesi i limitador de temperatura. Inclús líquid de reblert per a captador solar tèrmic. Totalment muntat, connexionat i provat.
Inclou: Replanteig del conjunt. Col·locació de l'estructura de suport. Col·locació i fixació dels panells sobre l'estructura suport. Col·locació del sistema d'acumulació solar. Connexionat amb la xarxa de conducció d'aigua. Ompliment del circuit.
Criteri d'amidament de projecte: Nombre d'unitats previstes, segons documentació gràfica de Projecte.
Criteri de mesura d'obra: Es mesurarà el nombre d'unitats realment executades segons especificacions de Projecte.

| Codi | Ut | Descripció | Rendiment | Preu | Import |
|---|---|---|---|---|---|
| mt38css050ca | U | Captador solar tèrmic complet, partit, per a instal·lació individual, Helioset DB 150 F "SAUNIER DUVAL", format per un panell SRD 2.3 H, per a col·locació sobre coberta plana, muntatge horitzontal, superfície útil: 2,35 m², rendiment òptic: 0,782, coeficient de pèrdues primari 3,227 W/m²K, coeficient de pèrdues secundari 0,015 W/m²K², segons UNE-EN 12975-2, superfície absorbent i conductes de coure i coberta protectora de vidre de seguretat, amb connexions hidràuliques, estructura suport per a col·locació sobre coberta plana, i interacumulador de 150 litres, per a sistema de drenatge automàtic del líquid solar, eficiència energètica classe B, amb resistència elèctrica de 2,5 kW, bomba de circulació solar, centraleta solar tèrmica programable, beina d'immersió per a la sonda de temperatura, grup de seguretat, ànode de protecció de magnesi i limitador de temperatura. (material) | 1 | 3485 | 3485.000 |
| mt38css300 | U | Bidó de 10 l de solució agua-glicol per a replè de captador solar tèrmic, "SAUNIER DUVAL". (material) | 0.135 | 65 | 8.775 |
| mt38css602 | U | Sonda de temperatura per a captador solar tèrmic amb connexió a centraleta de control per a sistema de captació solar tèrmica, "SAUNIER DUVAL". (material) | 1 | 20 | 20.000 |
| mt38css601 | U | Sonda de temperatura per a acumulador amb connexió a centraleta de control per a sistema de captació solar tèrmica, "SAUNIER DUVAL". (material) | 1 | 30 | 30.000 |
| mt38css035a | U | Canonada flexible de 10 m de longitud, amb aïllament tèrmic, per a sistema de drenatge automàtic, "SAUNIER DUVAL". (material) | 1 | 290 | 290.000 |
| mt38css700b | U | Vas d'expansió, capacitat 18 l, "SAUNIER DUVAL", especial per a aplicacions d'energia solar tèrmica. (material) | 1 | 100 | 100.000 |
| mt38css700a | U | Vas d'expansió, capacitat 5 l, "SAUNIER DUVAL", especial per a aplicacions d'energia solar tèrmica. (material) | 1 | 80 | 80.000 |
| mo009 | h | Oficial 1ª instal·lador de captadors solars. (mà d'obra) | 3.889 | 29.34 | 114.103 |
| mo108 | h | Ajudant instal·lador de captadors solars. (mà d'obra) | 3.889 | 25.25 | 98.197 |
| % | % | Costos directes complementaris | 2 % | 4226.075 | 84.522 |
|  |  | Costos directes |  |  | 4310.597 |

## Recursos

**mt38css050ca** U Captador solar tèrmic complet
Dades tècniques: Cost energètic 1369.915 MJ; Emissió de CO2 72.560 kg
Residus:
- embalatge: re150101 Envasos de paper i cartró. (component de residu); rendiment 2.907 kg; Codi LER 15 01 01; Massa de l'element 1 kg; Volum 0.001333 m3

**mt38css602** U Sonda de temperatura per a captador solar tèrmic amb connexió a centraleta de control per a sistema de captació solar
Dades tècniques: Cost energètic 5.585 MJ; Emissió de CO2 0.292 kg
Residus:
- embalatge: re150101 Envasos de paper i cartró; rendiment 0.072 kg

**mt38css601** U Sonda de temperatura per a acumulador amb connexió a centraleta de control per a sistema de captació solar tèrmica
Dades tècniques: Cost energètic 5.585 MJ; Emissió de CO2 0.292 kg
Residus:
- embalatge: re150101 Envasos de paper i cartró; rendiment 0.072 kg

**mt38css035a** U Canonada flexible de 10 m de longitud, amb aïllament tèrmic, per a sistema de drenatge automàtic, "SAUNIER DUVAL"
Dades tècniques: Cost energètic 371.280 MJ; Emissió de CO2 21.237 kg
Residus:
- embalatge: re150101 Envasos de paper i cartró; rendiment 2.699 kg

**mt38css700b** U Vas d'expansió, capacitat 18 l, "SAUNIER DUVAL", especial per a aplicacions d'energia solar tèrmica
Dades tècniques: Cost energètic 64.690 MJ; Emissió de CO2 4.567 kg
Residus:
- embalatge: re150101 Envasos de paper i cartró; rendiment 1.473 kg

**mt38css700a** U Vas d'expansió, capacitat 5 l, "SAUNIER DUVAL", especial per a aplicacions d'energia solar tèrmica
Dades tècniques: Cost energètic 28.318 MJ; Emissió de CO2 2.678 kg
Residus:
- embalatge: re150101 Envasos de paper i cartró; rendiment 1.47 kg
