# Captador solar tèrmic per a instal·lació col·lectiva, integrat en coberta inclinada

- Propietat de l'arxiu: CYPE Ingenieros S.A.
- Format: FIEBDC-3/2016
- Programa: Generador de preus de la construcció. CYPE Ingenieros, S.A.
- Data: 04/07/2024
- Divisa: EUR
- Costos indirectes: 3 %
- IVA: 21 %

## I Instal·lacions

### IC Calefacció, refrigeració, climatització i A.C.S.

#### ICB Captació solar

**ICB012** U Captador solar tèrmic per a instal·lació col·lectiva, integrat en coberta inclinada.
Captador solar tèrmic format per bateria de 2 mòduls, compost cadascun d'ells d'un captador solar tèrmic pla, Helioconcept SRV 2.3/2 "SAUNIER DUVAL", amb panell de muntatge de 1233x2033x80 mm, superfície útil: 2,35 m², rendiment òptic: 0,787, coeficient de pèrdues primari 3,783 W/m²K i coeficient de pèrdues secundari 0,016 W/m²K², compost de marc d'alumini, acabat pintat, absorbidor de coure amb tractament altament selectiu, aïllament tèrmic de llana mineral i coberta protectora de vidre de seguretat, col·locats sobre estructura suport per a coberta inclinada. Inclús accessoris de muntatge i fixació, conjunt de connexions hidràuliques entre captadors solars tèrmics, líquid de reblert per a captador solar tèrmic, vàlvula de seguretat, purgador, vàlvules de tall i altres accessoris. Totalment muntat, connexionat i provat.
Inclou: Replanteig del conjunt. Col·locació de l'estructura de suport. Col·locació i fixació dels panells sobre l'estructura suport. Connexionat amb la xarxa de conducció d'aigua. Ompliment del circuit.
Criteri d'amidament de projecte: Nombre d'unitats previstes, segons documentació gràfica de Projecte.
Criteri de mesura d'obra: Es mesurarà el nombre d'unitats realment executades segons especificacions de Projecte.

| Codi | Ut | Descripció | Rendiment | Preu | Import |
|---|---|---|---|---|---|
| mt38css502a | U | Captador solar tèrmic pla, Helioconcept SRV 2.3/2 "SAUNIER DUVAL", amb panell de muntatge de 1233x2033x80 mm, superfície útil: 2,35 m², rendiment òptic: 0,787, coeficient de pèrdues primari 3,783 W/m²K i coeficient de pèrdues secundari 0,016 W/m²K², compost de marc d'alumini, acabat pintat, absorbidor de coure amb tractament altament selectiu, aïllament tèrmic de llana mineral i coberta protectora de vidre de seguretat. (material) | 2 | 765 | 1530.000 |
| mt38css552b | U | Bastidor de captador solar tèrmic, per a 2 panells, integrats en teulada de 22º a 75º d'inclinació, "SAUNIER DUVAL". (material) | 1 | 935 | 935.000 |
| mt38css560 | U | Kit hidràulic d'entrada i sortida per a bateria de captadors solars tèrmics, "SAUNIER DUVAL". (material) | 1 | 55 | 55.000 |
| mt38css562 | U | Kit hidràulic d'unió entre captadors solars sobre coberta inclinada, "SAUNIER DUVAL". (material) | 1 | 55 | 55.000 |
| mt38css580 | U | Purgador automàtic per a captadors solars tèrmics, "SAUNIER DUVAL". (material) | 1 | 75 | 75.000 |
| mt38css728 | U | Vàlvula de seguretat, per a una temperatura màxima de 99°C, "SAUNIER DUVAL". (material) | 1 | 40 | 40.000 |
| mt38css300 | U | Bidó de 10 l de solució agua-glicol per a replè de captador solar tèrmic, "SAUNIER DUVAL". (material) | 0.37 | 65 | 24.050 |
| mt37sve010d | U | Vàlvula d'esfera de llautó niquelat per roscar de 1". (material) | 2 | 12.15 | 24.300 |
| mo009 | h | Oficial 1ª instal·lador de captadors solars. (mà d'obra) | 6.481 | 29.34 | 190.153 |
| mo108 | h | Ajudant instal·lador de captadors solars. (mà d'obra) | 6.481 | 25.25 | 163.645 |
| % | % | Costos directes complementaris | 2 % | 3092.148 | 61.843 |
|  |  | Costos directes |  |  | 3153.991 |

## Recursos

**mt38css502a** U Captador solar tèrmic pla
Dades tècniques: Cost energètic 1406.800 MJ; Emissió de CO2 74.301 kg
Residus:
- embalatge: re150101 Envasos de paper i cartró. (component de residu); rendiment 2.726 kg; Codi LER 15 01 01; Massa de l'element 1 kg; Volum 0.001333 m3

**mt38css728** U Vàlvula de seguretat, per a una temperatura màxima de 99°C, "SAUNIER DUVAL"
Dades tècniques: Cost energètic 511.326 MJ; Emissió de CO2 34.399 kg
Residus:
- embalatge: re150101 Envasos de paper i cartró; rendiment 0.072 kg

**mt37sve010d** U Vàlvula d'esfera de llautó niquelat per roscar de 1"
Dades tècniques: Cost energètic 843.399 MJ; Emissió de CO2 56.701 kg
Residus:
- embalatge: re150101 Envasos de paper i cartró; rendiment 0.072 kg
