# Col·lector per a calefacció i refrigeració per terra radiant

- Propietat de l'arxiu: CYPE Ingenieros S.A.
- Format: FIEBDC-3/2016
- Programa: Generador de preus de la construcció. CYPE Ingenieros, S.A.
- Data: 04/07/2024
- Divisa: EUR
- Costos indirectes: 3 %
- IVA: 21 %

## I Instal·lacions

### IC Calefacció, refrigeració, climatització i A.C.S.

#### ICE Emissors per aigua per a calefacció i refrigeració

**ICE100** U Col·lector per a calefacció i refrigeració per terra radiant.
Col·lector plàstic de 1" de diàmetre, per a 4 circuits, "SAUNIER DUVAL", compost de col·lector d'anada amb cabalímetres, col·lector de tornada amb claus de cort compatibles amb actuadors electrotèrmics, purgadors manuals d'aire, claus d'omplert i buidatge, termòmetres de cristall líquid, claus de tall d'esfera de 1" i suports de fixació per al col·lector d'anada i per al de tornada, jocs de dos adaptadors eurocon per a connexió de tubs de 16 mm de diàmetre i 2 mm de gruix a col·lector modular plàstic, amb corbatubs de plàstic, per a tub de 16 mm de diàmetre exterior, muntat en armari metàl·lic per a col·lector plàstic de 2 a 5 sortides. Totalment muntat, connexionat i provat.
Inclou: Replanteig de l'emplaçament del col·lector. Col·locació de l'armari per al col·lector. Col·locació del col·lector. Connexió de les canonades al col·lector. Connexió del col·lector a la xarxa de distribució interior o a la caldera. Realització de proves de servei.
Criteri d'amidament de projecte: Nombre d'unitats previstes, segons documentació gràfica de Projecte.
Criteri de mesura d'obra: Es mesurarà el nombre d'unitats realment executades segons especificacions de Projecte.

| Codi | Ut | Descripció | Rendiment | Preu | Import |
|---|---|---|---|---|---|
| mt38srs030a | U | Col·lector plàstic de 1" de diàmetre, "SAUNIER DUVAL", per a 4 circuits, compost de col·lector d'anada amb cabalímetres, col·lector de tornada amb claus de cort compatibles amb actuadors electrotèrmics, purgadors manuals d'aire, claus d'omplert i buidatge, termòmetres de cristall líquid, claus de tall d'esfera de 1" i suports de fixació per al col·lector d'anada i per al de tornada. (material) | 1 | 288.56 | 288.560 |
| mt38srs032a | U | Joc de dos adaptadors eurocon per a connexió de tubs de 16 mm de diàmetre i 2 mm de gruix a col·lector modular plàstic, "SAUNIER DUVAL". (material) | 4 | 7.53 | 30.120 |
| mt38srs033a | U | Corbatubs de plàstic, per a tub de 16 mm de diàmetre exterior, "SAUNIER DUVAL". (material) | 8 | 1.82 | 14.560 |
| mt38srs031a | U | Armari metàl·lic per a col·lector plàstic de 2 a 5 sortides, "SAUNIER DUVAL", de de 540 mm d'amplada, altura ajustable de 750 a 890 mm, profunditat ajustable de 93 a 120 mm mm. (material) | 1 | 198.05 | 198.050 |
| mo004 | h | Oficial 1ª calefactor. (mà d'obra) | 2.089 | 29.34 | 61.291 |
| mo103 | h | Ajudant calefactor. (mà d'obra) | 2.089 | 25.25 | 52.747 |
| % | % | Costos directes complementaris | 2 % | 645.328 | 12.907 |
|  |  | Costos directes |  |  | 658.235 |

Residus:
- col·locació: mt38srs030a; factor de residu 0.0165

## Recursos

**mt38srs030a** U Col·lector plàstic de 1" de diàmetre
Dades tècniques: Cost energètic 39.743 MJ; Emissió de CO2 2.008 kg; Codi LER 17 02 03; Massa de l'element 0.41 kg; Volum 0.000683 m3
Residus:
- embalatge: re150101 Envasos de paper i cartró. (component de residu); rendiment 0.042 kg; Codi LER 15 01 01; Massa de l'element 1 kg; Volum 0.001333 m3

**mt38srs033a** U Corbatubs de plàstic, per a tub de 16 mm de diàmetre exterior, "SAUNIER DUVAL"
Dades tècniques: Cost energètic 0.016 MJ; Emissió de CO2 0.026 kg
Residus:
- embalatge: re150101 Envasos de paper i cartró; rendiment 0.03 kg

**mt38srs031a** U Armari metàl·lic per a col·lector plàstic de 2 a 5 sortides
Dades tècniques: Cost energètic 0.019 MJ; Emissió de CO2 0.031 kg
Residus:
- embalatge: re150101 Envasos de paper i cartró; rendiment 0.036 kg
