# Sistema de calefacció i refrigeració per terra radiant, amb capa de morter, "SAUNIER DUVAL"

- Propietat de l'arxiu: CYPE Ingenieros S.A.
- Format: FIEBDC-3/2016
- Programa: Generador de preus de la construcció. CYPE Ingenieros, S.A.
- Data: 04/07/2024
- Divisa: EUR
- Costos indirectes: 3 %
- IVA: 21 %

## I Instal·lacions

### IC Calefacció, refrigeració, climatització i A.C.S.

#### ICE Emissors per aigua per a calefacció i refrigeració

**ICE114** m² Sistema de calefacció i refrigeració per terra radiant, amb capa de morter, "SAUNIER DUVAL".
Sistema de calefacció per terra radiant "SAUNIER DUVAL", format per, banda d'escuma de polietilè amb valona plàstic, panell de galets de poliestirè expandit amb làmina superficial termoconformada, de 10 mm d'espessor, 32 mm d'altura total, tub de polietilè reticulat/barrera d'oxigen/polietilè reticulat (PE-Xa/EVOH/PE-Xa) de 16 mm de diàmetre exterior i 1,8 mm de gruix, amb grapes especials per a subjecció de canonada i morter autoanivellant, "SAUNIER DUVAL", CA - C20 - F4 segons UNE-EN 13813, de 50 mm d'espessor. Totalment muntat, connexionat i provat.
Inclou: Preparació i neteja de la superfície de suport. Replanteig de la instal·lació. Fixació del sòcol perimetral. Col·locació dels panells. Replanteig de la canonada. Col·locació i fixació de les canonades. Abocat i estès de la capa de morter autoanivellant. Realització de proves de servei.
Criteri d'amidament de projecte: Superfície útil, mesura segons documentació gràfica de Projecte.
Criteri de mesura d'obra: Es mesurarà la superfície realment executada segons especificacions de Projecte.

| Codi | Ut | Descripció | Rendiment | Preu | Import |
|---|---|---|---|---|---|
| mt38srs120b | m | Banda d'escuma de polietilè amb valona plàstic, "SAUNIER DUVAL", de 180x7 mm. (material) | 0.6 | 1.12 | 0.672 |
| mt38srs106a | m² | Panell de galets de poliestirè expandit amb làmina superficial termoconformada, de 10 mm d'espessor, 32 mm d'altura total, "SAUNIER DUVAL", de 1400x800 mm, pas del tub múltiple de 5 cm, coeficient de conductivitat tèrmica 0,033 W/(mK). (material) | 1 | 24.13 | 24.130 |
| mt38srs011c | m | Tub de polietilè reticulat/barrera d'oxigen/polietilè reticulat (PE-Xa/EVOH/PE-Xa) de 16 mm de diàmetre exterior i 1,8 mm de gruix, "SAUNIER DUVAL", subministrat en rotllos de 200 m de longitud. (material) | 6.667 | 1.37 | 9.134 |
| mt38srs104 | U | Grapa per a subjecció de canonada sobre panell aïllant en rotllo, "SAUNIER DUVAL". (material) | 13.333 | 0.13 | 1.733 |
| mt09mal020a | m³ | Morter autoanivellant, CA - C20 - F4 segons UNE-EN 13813, a base de sulfat càlcic, per a espessors de 2,5 a 7,0 cm, utilitzat en anivellació de paviments. (material) | 0.05 | 259.96 | 12.998 |
| mt08aaa010a | m³ | Aigua. (material) | 0.004 | 1.5 | 0.006 |
| mq06pym020 | h | Mescladora-bombadora per morters autoanivellants. (maquinària) | 0.058 | 10.91 | 0.633 |
| mo004 | h | Oficial 1ª calefactor. (mà d'obra) | 0.875 | 29.34 | 25.673 |
| mo103 | h | Ajudant calefactor. (mà d'obra) | 0.875 | 25.25 | 22.094 |
| mo031 | h | Oficial 1ª aplicador de morter autoanivellant. (mà d'obra) | 0.065 | 28.42 | 1.847 |
| mo069 | h | Ajudant aplicador de morter autoanivellant. (mà d'obra) | 0.065 | 25.28 | 1.643 |
| % | % | Costos directes complementaris | 2 % | 100.563 | 2.011 |
|  |  | Costos directes |  |  | 102.574 |

Residus:
- col·locació: mt38srs120b Banda d'escuma de polietilè amb valona plàstic, "SAUNIER DUVAL", de 180x7 mm; factor de residu 0.0599545
- col·locació: mt38srs106a; factor de residu 0.024
- col·locació: mt38srs011c; factor de residu 0.0275
- col·locació: mt09mal020a; factor de residu 0.0036

## Recursos

**mt38srs120b** m Banda d'escuma de polietilè amb valona plàstic, "SAUNIER DUVAL", de 180x7 mm
Dades tècniques: Cost energètic 12.159 MJ; Emissió de CO2 0.433 kg; Codi LER 17 06 04; Massa de l'element 0.088 kg; Volum 0.000147 m3
Residus:
- embalatge: re170203 Plàstic. (component de residu); rendiment 0.001 kg; Codi LER 17 02 03; Massa de l'element 1 kg; Volum 0.001667 m3

**mt38srs106a** m² Panell de galets de poliestirè expandit amb làmina superficial termoconformada
Dades tècniques: Cost energètic 25.364 MJ; Emissió de CO2 0.917 kg; Codi LER 17 06 04; Massa de l'element 0.24 kg; Volum 0.0004 m3
Residus:
- embalatge: re170203 Plàstic; rendiment 0.034 kg

**mt38srs011c** m Tub de polietilè reticulat/barrera d'oxigen/polietilè reticulat (PE-Xa/EVOH/PE-Xa) de 16 mm de diàmetre exterior i 1,8
Dades tècniques: Cost energètic 7.750 MJ; Emissió de CO2 0.385 kg; Codi LER 17 02 03; Massa de l'element 0.08 kg; Volum 0.000133 m3

**mt09mal020a** m³ Morter autoanivellant
Dades tècniques: Cost energètic 1365.000 MJ; Emissió de CO2 105.000 kg; Codi LER 17 01 01; Massa de l'element 2100 kg; Volum 1.4 m3

**mt08aaa010a** m³ Aigua
Dades tècniques: Cost energètic 60.000 MJ; Emissió de CO2 30.000 kg
