# Fan-coil de sostre, sistema de dos tubs, amb descàrrega directa

- Propietat de l'arxiu: CYPE Ingenieros S.A.
- Format: FIEBDC-3/2016
- Programa: Generador de preus de la construcció. CYPE Ingenieros, S.A.
- Data: 04/07/2024
- Divisa: EUR
- Costos indirectes: 3 %
- IVA: 21 %

## I Instal·lacions

### IC Calefacció, refrigeració, climatització i A.C.S.

#### ICF Unitats no autònomes per a climatització

**ICF030** U Fan-coil de sostre, sistema de dos tubs, amb descàrrega directa.
Fan-coil horitzontal de sostre amb descàrrega directa, Genia Fan SD 5-015 NC "SAUNIER DUVAL", comandament a distància digital Honeywell, per cable, vàlvula de 3 vies, SD 5-3VW C. Totalment muntat, connexionat i engegat per l'empresa instal·ladora per a la comprovació del seu correcte funcionament.
Inclou: Replanteig de la unitat. Col·locació i fixació de la unitat. Connexionat amb les xarxes de conducció d'aigua i elèctrica i de recollida de condensats. Posada en marxa.
Criteri d'amidament de projecte: Nombre d'unitats previstes, segons documentació gràfica de Projecte.
Criteri de mesura d'obra: Es mesurarà el nombre d'unitats realment executades segons especificacions de Projecte.

| Codi | Ut | Descripció | Rendiment | Preu | Import |
|---|---|---|---|---|---|
| mt42fts046a | U | Fan-coil horitzontal de sostre amb descàrrega directa, Genia Fan SD 5-015 NC "SAUNIER DUVAL", potència frigorífica a velocitat màxima 1,5 kW, potència frigorífica sensible a velocitat màxima 1,14 kW (temperatura de bulb humit de l'aire interior 19°C, temperatura d'entrada de l'aigua 7°C, salt tèrmic 5°C), potència calorífica a velocitat màxima 1,57 kW (temperatura de bulb sec de l'aire interior 20°C, temperatura d'entrada de l'aigua 50°C), de 3 velocitats, cabal d'aigua en refrigeració 0,21 m³/h, cabal d'aire a velocitat màxima 255 m³/h, dimensions 790x200x495 mm, pes 18 kg. (material) | 1 | 465 | 465.000 |
| mt42fts500a | U | Vàlvula de 3 vies, SD 5-3VW C, "SAUNIER DUVAL", amb actuador i tubs de connexió. (material) | 1 | 250 | 250.000 |
| mt42fts505a | U | Comandament a distància digital Honeywell, per cable, "SAUNIER DUVAL", per a instal·lació superficial en paret, amb ajust de temperatura, mode de funcionament (apagat/fred/calor) i velocitat del ventilador (baixa/mitja/alta). (material) | 1 | 130 | 130.000 |
| mt35aia090aa | m | Tub rígid de PVC, endollable, corbable en calent, de color negre, de 16 mm de diàmetre nominal, per a canalització fixa en superfície. Resistència a la compressió 1250 N, resistència a l'impacte 2 joules, temperatura de treball -5°C fins 60°C, amb grau de protecció IP547 segons UNE 20324, propietats elèctriques: aïllant, no propagador de la flama. Segons UNE-EN 61386-1 i UNE-EN 61386-22. Inclús abraçadores, elements de subjecció i accessoris (corbes, maneguets, tes, colzes i corbes flexibles). (material) | 5 | 1.23 | 6.150 |
| mt35cun020a | m | Cable unipolar H07Z1-K (AS), sent la seva tensió assignada de 450/750 V, reacció al foc classe Cca-s1a,d1,a1 segons UNE-EN 50575, amb conductor multifilar de coure classe 5 (-K) de 1,5 mm² de secció, amb aïllament de compost termoplàstic a força de poliolefina lliure de halògens amb baixa emissió de fums i gasos corrosius (Z1). Segons UNE 211025. (material) | 10 | 0.41 | 4.100 |
| mt37sve010c | U | Vàlvula d'esfera de llautó niquelat per roscar de 3/4". (material) | 2 | 7.3 | 14.600 |
| mo005 | h | Oficial 1ª instal·lador de climatització. (mà d'obra) | 4.032 | 29.34 | 118.299 |
| mo104 | h | Ajudant instal·lador de climatització. (mà d'obra) | 4.032 | 25.25 | 101.808 |
| % | % | Costos directes complementaris | 2 % | 1089.957 | 21.799 |
|  |  | Costos directes |  |  | 1111.756 |

Residus:
- col·locació: mt35aia090aa; factor de residu 0.0275
- col·locació: mt35cun020a; factor de residu 0.0165

## Recursos

**mt35aia090aa** m Tub rígid de PVC
Dades tècniques: Cost energètic 11.626 MJ; Emissió de CO2 0.577 kg; Codi LER 17 02 03; Massa de l'element 0.12 kg; Volum 0.0002 m3

**mt35cun020a** m Cable unipolar H07Z1-K (AS)
Dades tècniques: Cost energètic 2.663 MJ; Emissió de CO2 0.201 kg; Codi LER 17 04 11; Massa de l'element 0.02 kg; Volum 0.000013 m3
Residus:
- embalatge: re150101 Envasos de paper i cartró. (component de residu); rendiment 0.065 kg; Codi LER 15 01 01; Massa de l'element 1 kg; Volum 0.001333 m3

**mt37sve010c** U Vàlvula d'esfera de llautó niquelat per roscar de 3/4"
Dades tècniques: Cost energètic 720.409 MJ; Emissió de CO2 48.441 kg
Residus:
- embalatge: re150101 Envasos de paper i cartró; rendiment 0.072 kg
