# Fan-coil vertical de terra, sistema de dos tubs

- Propietat de l'arxiu: CYPE Ingenieros S.A.
- Format: FIEBDC-3/2016
- Programa: Generador de preus de la construcció. CYPE Ingenieros, S.A.
- Data: 04/07/2024
- Divisa: EUR
- Costos indirectes: 3 %
- IVA: 21 %

## I Instal·lacions

### IC Calefacció, refrigeració, climatització i A.C.S.

#### ICF Unitats no autònomes per a climatització

**ICF040** U Fan-coil vertical de terra, sistema de dos tubs.
Fan-coil vertical de terra amb envoltant, Genia Fan SD 5-015 NC "SAUNIER DUVAL", control per integrar alfan-coil vertical de terra SD 5-NC, vàlvula de 3 vies, SD 5-3VW C, peus de recolzament. Totalment muntat, connexionat i engegat per l'empresa instal·ladora per a la comprovació del seu correcte funcionament.
Inclou: Replanteig de la unitat. Col·locació i fixació de la unitat. Connexionat amb les xarxes de conducció d'aigua i elèctrica i de recollida de condensats. Posada en marxa.
Criteri d'amidament de projecte: Nombre d'unitats previstes, segons documentació gràfica de Projecte.
Criteri de mesura d'obra: Es mesurarà el nombre d'unitats realment executades segons especificacions de Projecte.

| Codi | Ut | Descripció | Rendiment | Preu | Import |
|---|---|---|---|---|---|
| mt42fts046d | U | Fan-coil vertical de terra amb envoltant, Genia Fan SD 5-015 NC "SAUNIER DUVAL", potència frigorífica a velocitat màxima 1,5 kW, potència frigorífica sensible a velocitat màxima 1,14 kW (temperatura de bulb humit de l'aire interior 19°C, temperatura d'entrada de l'aigua 7°C, salt tèrmic 5°C), potència calorífica a velocitat màxima 1,57 kW (temperatura de bulb sec de l'aire interior 20°C, temperatura d'entrada de l'aigua 50°C), de 3 velocitats, cabal d'aigua en refrigeració 0,21 m³/h, cabal d'aire a velocitat màxima 255 m³/h, dimensions 790x495x200 mm, pes 18 kg. (material) | 1 | 465 | 465.000 |
| mt42fts500a | U | Vàlvula de 3 vies, SD 5-3VW C, "SAUNIER DUVAL", amb actuador i tubs de connexió. (material) | 1 | 250 | 250.000 |
| mt42fts508a | U | Peus de recolzament, "SAUNIER DUVAL", per a fan-coil vertical de terra. (material) | 1 | 40 | 40.000 |
| mt42fts501a | U | Control per integrar alfan-coil vertical de terra SD 5-NC, "SAUNIER DUVAL". (material) | 1 | 80 | 80.000 |
| mt37sve010c | U | Vàlvula d'esfera de llautó niquelat per roscar de 3/4". (material) | 2 | 7.3 | 14.600 |
| mo005 | h | Oficial 1ª instal·lador de climatització. (mà d'obra) | 4.032 | 29.34 | 118.299 |
| mo104 | h | Ajudant instal·lador de climatització. (mà d'obra) | 4.032 | 25.25 | 101.808 |
| % | % | Costos directes complementaris | 2 % | 1069.707 | 21.394 |
|  |  | Costos directes |  |  | 1091.101 |

## Recursos

**mt37sve010c** U Vàlvula d'esfera de llautó niquelat per roscar de 3/4"
Dades tècniques: Cost energètic 720.409 MJ; Emissió de CO2 48.441 kg
Residus:
- embalatge: re150101 Envasos de paper i cartró. (component de residu); rendiment 0.072 kg; Codi LER 15 01 01; Massa de l'element 1 kg; Volum 0.001333 m3
