# Caldera a gas, domèstica, de condensació, mural, per a calefacció

- Propietat de l'arxiu: CYPE Ingenieros S.A.
- Format: FIEBDC-3/2016
- Programa: Generador de preus de la construcció. CYPE Ingenieros, S.A.
- Data: 04/07/2024
- Divisa: EUR
- Costos indirectes: 3 %
- IVA: 21 %

## I Instal·lacions

### IC Calefacció, refrigeració, climatització i A.C.S.

#### ICG Calderes a gas

**ICG231** U Caldera a gas, domèstica, de condensació, mural, per a calefacció.
Caldera mural a gas N, amb recuperació de calor per condensació dels productes de la combustió, per a calefacció amb sistema de combustió FlameFit, per ús interior, càmera de combustió estanca, encesa electrònica, sense flama pilot, Thema MiConnect AS 25-CS/1-C (N-ES) "SAUNIER DUVAL", potència en calefacció (50/30°C) de 3,3 a 26,9 kW, potència en calefacció (80/60°C) de 3 a 24,7 kW, rendiment en calefacció (50/30°C) 105,3%, rendiment en calefacció (80/60°C) 97%, eficiència energètica classe A, de 740x418x344 mm, amb centraleta de control modulant MiSet (SRT 380), via cable, amb pantalla tàctil, programació de la producció d'A.C.S. i de la calefacció, regulació de la temperatura d'impulsió per corba de calefacció i sonda de temperatura exterior i control des de smartphone o tablet mitjançant aplicació per IOS (iPhone i iPad) i Android, placa de connexions de la caldera i conducte per a evacuació de fums, neutralitzador de condensats. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmd126k | U | Caldera mural a gas N, amb recuperació de calor per condensació dels productes de la combustió, per a calefacció amb sistema de combustió FlameFit, per ús interior, càmera de combustió estanca, encesa electrònica, sense flama pilot, Thema MiConnect AS 25-CS/1-C (N-ES) "SAUNIER DUVAL", potència en calefacció (50/30°C) de 3,3 a 26,9 kW, potència en calefacció (80/60°C) de 3 a 24,7 kW, rendiment en calefacció (50/30°C) 105,3%, rendiment en calefacció (80/60°C) 97%, eficiència energètica classe A, de 740x418x344 mm, amb centraleta de control modulant MiSet (SRT 380), via cable, amb pantalla tàctil, programació de la producció d'A.C.S. i de la calefacció, regulació de la temperatura d'impulsió per corba de calefacció i sonda de temperatura exterior i control des de smartphone o tablet mitjançant aplicació per IOS (iPhone i iPad) i Android, placa de connexions de la caldera i conducte per a evacuació de fums. (material) | 1 | 2920 | 2920.000 |
| mt38cmd004a | U | Neutralitzador de condensats, "SAUNIER DUVAL", per col·locar entre la caldera i el tub de desguàs. (material) | 1 | 70 | 70.000 |
| mt38www010 | U | Material auxiliar per instal·lacions de calefacció. (material) | 1 | 1.68 | 1.680 |
| mo004 | h | Oficial 1ª calefactor. (mà d'obra) | 3.917 | 29.34 | 114.925 |
| mo103 | h | Ajudant calefactor. (mà d'obra) | 3.917 | 25.25 | 98.904 |
| % | % | Costos directes complementaris | 2 % | 3205.509 | 64.110 |
|  |  | Costos directes |  |  | 3269.619 |

## Recursos

**mt38cmd126k** U Caldera mural a gas N
Dades tècniques: Cost energètic 914.613 MJ; Emissió de CO2 71.311 kg
Residus:
- embalatge: re150101 Envasos de paper i cartró. (component de residu); rendiment 2.381 kg; Codi LER 15 01 01; Massa de l'element 1 kg; Volum 0.001333 m3
- embalatge: re170201 Fusta. (component de residu); rendiment 0.631 kg; Codi LER 17 02 01; Massa de l'element 1 kg; Volum 0.000909 m3
