# Caldera a gas, col·lectiva, de condensació, de peu, de fosa d'alumini

- Propietat de l'arxiu: CYPE Ingenieros S.A.
- Format: FIEBDC-3/2016
- Programa: Generador de preus de la construcció. CYPE Ingenieros, S.A.
- Data: 04/07/2024
- Divisa: EUR
- Costos indirectes: 3 %
- IVA: 21 %

## I Instal·lacions

### IC Calefacció, refrigeració, climatització i A.C.S.

#### ICG Calderes a gas

**ICG237** U Caldera a gas, col·lectiva, de condensació, de peu, de fosa d'alumini.
Caldera de peu, modular, per a calefacció, amb recuperació de calor per condensació dels productes de la combustió, a gas N, Thermosystem Condens F 120/3 "SAUNIER DUVAL", potència útil modulant de 12 a 120 kW, dimensions 1285x695x1240 mm, cabal d'aigua mínim de 58 l/min i cabal nominal de 83 l/min, cos de caldeig de fosa d'alumini/silici, cremador modulant d'acer inoxidable de premescla amb funcionament per radiació, ventiladors/extractors modulants amb control electrònic, intercanviador compacte en V, dispositiu d'encesa i control de la flama, sensor NTC de control de la temperatura i termòstat de seguretat. Inclús vàlvula de seguretat, purgadors, piròstat i desguàs a bonera pel buidatge de la caldera i el drenatge de la vàlvula de seguretat, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38ccs020a | U | Caldera de peu, modular, per a calefacció, amb recuperació de calor per condensació dels productes de la combustió, a gas N, Thermosystem Condens F 120/3 "SAUNIER DUVAL", potència útil modulant de 12 a 120 kW, dimensions 1285x695x1240 mm, cabal d'aigua mínim de 58 l/min i cabal nominal de 83 l/min, cos de caldeig de fosa d'alumini/silici, cremador modulant d'acer inoxidable de premescla amb funcionament per radiació, ventiladors/extractors modulants amb control electrònic, intercanviador compacte en V, dispositiu d'encesa i control de la flama, sensor NTC de control de la temperatura i termòstat de seguretat. (material) | 1 | 11625 | 11625.000 |
| mt37svs010a | U | Vàlvula de seguretat, de llautó, amb rosca de 1/2" de diàmetre, tarada a 3 bar de pressió. (material) | 1 | 4.42 | 4.420 |
| mt37sgl020d | U | Purgador automàtic d'aire amb boia i rosca de 1/2" de diàmetre, cos i tapa de llautó, per a una pressió màxima de treball de 10 bar i una temperatura màxima de 110°C. (material) | 2 | 8.75 | 17.500 |
| mt38www050 | U | Desguàs a bonera, per al drenatge de la vàlvula de seguretat, compost per 1 m de tub d'acer negre de 1/2" i embut desguàs, inclús accessoris i peces especials. (material) | 1 | 15 | 15.000 |
| mt38www010 | U | Material auxiliar per instal·lacions de calefacció. (material) | 1 | 1.68 | 1.680 |
| mo004 | h | Oficial 1ª calefactor. (mà d'obra) | 5.379 | 29.34 | 157.820 |
| mo103 | h | Ajudant calefactor. (mà d'obra) | 5.379 | 25.25 | 135.820 |
| % | % | Costos directes complementaris | 2 % | 11957.240 | 239.145 |
|  |  | Costos directes |  |  | 12196.385 |

## Recursos

**mt38ccs020a** U Caldera de peu, modular
Dades tècniques: Cost energètic 13728.875 MJ; Emissió de CO2 1085.266 kg
Residus:
- embalatge: re150101 Envasos de paper i cartró. (component de residu); rendiment 3.263 kg; Codi LER 15 01 01; Massa de l'element 1 kg; Volum 0.001333 m3
- embalatge: re170201 Fusta. (component de residu); rendiment 0.74 kg; Codi LER 17 02 01; Massa de l'element 1 kg; Volum 0.000909 m3

**mt37svs010a** U Vàlvula de seguretat, de llautó, amb rosca de 1/2" de diàmetre, tarada a 3 bar de pressió
Dades tècniques: Cost energètic 511.326 MJ; Emissió de CO2 34.399 kg
Residus:
- embalatge: re150101 Envasos de paper i cartró; rendiment 0.072 kg

**mt37sgl020d** U Purgador automàtic d'aire amb boia i rosca de 1/2" de diàmetre
Dades tècniques: Cost energètic 35.179 MJ; Emissió de CO2 2.421 kg
Residus:
- embalatge: re150101 Envasos de paper i cartró; rendiment 0.072 kg
