# Equip d'aire condicionat amb unitat interior de paret, sistema aire-aire split 1x1

- Propietat de l'arxiu: CYPE Ingenieros S.A.
- Format: FIEBDC-3/2016
- Programa: Generador de preus de la construcció. CYPE Ingenieros, S.A.
- Data: 04/07/2024
- Divisa: EUR
- Costos indirectes: 3 %
- IVA: 21 %

## I Instal·lacions

### IC Calefacció, refrigeració, climatització i A.C.S.

#### ICN Unitats autònomes de climatització

**ICN020** U Equip d'aire condicionat amb unitat interior de paret, sistema aire-aire split 1x1.
Equip d'aire condicionat, sistema aire-aire split 1x1, per a gas R-32, bomba de calor, alimentació monofàsica (230V/50Hz), VivAir SDHL 1-025 NW "SAUNIER DUVAL", potència frigorífica nominal 2,5 kW, potència frigorífica mínima/màxima: 0,5/3,25 kW, SEER 6,5 (classe A++), potència calorífica nominal 2,8 kW, potència calorífica mínima/màxima: 0,5/3,5 kW, SCOP 4 (classe A+), format per una unitat interior de paret SDHL 1-025 NWI, pressió sonora mínima/màxima: 22/38 dBA, comandament a distància sense fil, i una unitat exterior SDHL 1-025 NWO, amb compressor tipus Inverter DC, potència sonora 62 dBA, dimensions 550x732x330 mm, pes 25 kg, diàmetre de connexió de la canonada de gas 3/8", diàmetre de connexió de la canonada de líquid 1/4", amb amortidors de molles, suports i fixacions de les unitats interior i exterior, canonada de desguàs amb sifó, connexió frigorífica entre unitats, connexió elèctrica entre unitats, subjecció i protecció mecànica de les esteses de línies amb ocultació sota canaleta enregistrable en zones vistes. Accessoris: filtres d'aire de catequina. Inclús elements antivibratoris i suports de paret per a recolzament de la unitat exterior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42sau006aa | U | Equip d'aire condicionat, sistema aire-aire split 1x1, per a gas R-32, bomba de calor, alimentació monofàsica (230V/50Hz), VivAir SDHL 1-025 NW "SAUNIER DUVAL", potència frigorífica nominal 2,5 kW, potència frigorífica mínima/màxima: 0,5/3,25 kW, SEER 6,5 (classe A++), potència calorífica nominal 2,8 kW, potència calorífica mínima/màxima: 0,5/3,5 kW, SCOP 4 (classe A+), format per una unitat interior de paret SDHL 1-025 NWI, pressió sonora mínima/màxima: 22/38 dBA, comandament a distància sense fil, i una unitat exterior SDHL 1-025 NWO, amb compressor tipus Inverter DC, potència sonora 62 dBA, dimensions 550x732x330 mm, pes 25 kg, diàmetre de connexió de la canonada de gas 3/8", diàmetre de connexió de la canonada de líquid 1/4", amb amortidors de molles, suports i fixacions de les unitats interior i exterior, canonada de desguàs amb sifó, connexió frigorífica entre unitats, connexió elèctrica entre unitats, subjecció i protecció mecànica de les esteses de línies amb ocultació sota canaleta enregistrable en zones vistes. (material) | 1 | 760 | 760.000 |
| mt42sau100a | U | Filtre d'aire de catequina, "SAUNIER DUVAL", per a unitat interior d'aire condicionat de paret. (material) | 2 | 25 | 50.000 |
| mt42www085 | U | Kit de suports de paret, format per joc d'esquadres de 50x45 cm i quatre amortidors de cautxú, amb els seus tacs, cargols, rosques i volanderes corresponents. (material) | 1 | 18.9 | 18.900 |
| mo005 | h | Oficial 1ª instal·lador de climatització. (mà d'obra) | 2.574 | 29.34 | 75.521 |
| mo104 | h | Ajudant instal·lador de climatització. (mà d'obra) | 2.574 | 25.25 | 64.994 |
| % | % | Costos directes complementaris | 2 % | 969.415 | 19.388 |
|  |  | Costos directes |  |  | 988.803 |
