# Vas d'expansió per a circuit de calefacció

- Propietat de l'arxiu: CYPE Ingenieros S.A.
- Format: FIEBDC-3/2016
- Programa: Generador de preus de la construcció. CYPE Ingenieros, S.A.
- Data: 04/07/2024
- Divisa: EUR
- Costos indirectes: 3 %
- IVA: 21 %

## I Instal·lacions

### IC Calefacció, refrigeració, climatització i A.C.S.

#### ICS Sistemes de conducció d'aigua

**ICS040** U Vas d'expansió per a circuit de calefacció.
Vas d'expansió, capacitat 220 l, de 1075 mm d'altura i 550 mm de diàmetre, amb rosca de 1 1/4" de diàmetre i 10 bar de pressió. Inclús manòmetre i elements de muntatge i connexió necessaris per al seu correcte funcionament.
Inclou: Replanteig. Col·locació. Connexió a la xarxa de distribució. Comprovació del seu correcte funcionament.
Criteri d'amidament de projecte: Nombre d'unitats previstes, segons documentació gràfica de Projecte.
Criteri de mesura d'obra: Es mesurarà el nombre d'unitats realment executades segons especificacions de Projecte.

| Codi | Ut | Descripció | Rendiment | Preu | Import |
|---|---|---|---|---|---|
| mt38vex010q | U | Vas d'expansió, capacitat 220 l, de 1075 mm d'altura i 550 mm de diàmetre, amb rosca de 1 1/4" de diàmetre i 10 bar de pressió. (material) | 1 | 420.01 | 420.010 |
| mt42www040 | U | Manòmetre amb bany de glicerina i diàmetre d'esfera de 100 mm, amb presa vertical, per a muntatge roscat de 1/2", escala de pressió de 0 a 5 bar. (material) | 1 | 43.29 | 43.290 |
| mo004 | h | Oficial 1ª calefactor. (mà d'obra) | 1.491 | 29.34 | 43.746 |
| mo103 | h | Ajudant calefactor. (mà d'obra) | 1.491 | 25.25 | 37.648 |
| % | % | Costos directes complementaris | 2 % | 544.694 | 10.894 |
|  |  | Costos directes |  |  | 555.588 |

## Recursos

**mt38vex010q** U Vas d'expansió, capacitat 220 l
Dades tècniques: Cost energètic 341.921 MJ; Emissió de CO2 18.988 kg
Residus:
- embalatge: re150101 Envasos de paper i cartró. (component de residu); rendiment 1.518 kg; Codi LER 15 01 01; Massa de l'element 1 kg; Volum 0.001333 m3
