# Unitat aire-aigua, bomba de calor aerotèrmica, per a calefacció i refrigeració

- Propietat de l'arxiu: CYPE Ingenieros S.A.
- Format: FIEBDC-3/2016
- Programa: Generador de preus de la construcció. CYPE Ingenieros, S.A.
- Data: 04/07/2024
- Divisa: EUR
- Costos indirectes: 3 %
- IVA: 21 %

## I Instal·lacions

### IC Calefacció, refrigeració, climatització i A.C.S.

#### ICV Unitats centralitzades per a calefacció, refrigeració, climatització i A.C.S.

**ICV040** U Unitat aire-aigua, bomba de calor aerotèrmica, per a calefacció i refrigeració.
Bomba de calor aerotèrmica, aire-aigua, per a calefacció i refrigeració, Genia Air Max 4 "SAUNIER DUVAL", formada per bomba de calor reversible HA 4-6 O B3 230V, potència calorífica nominal de 5,5 kW (temperatura humida d'entrada de l'aire: 7°C, temperatura de sortida de l'aigua: 35°C, salt tèrmic: 5°C), potència frigorífica nominal de 5 kW (temperatura d'entrada de l'aire: 35°C, temperatura de sortida de l'aigua: 18°C, salt tèrmic: 5°C), EER 3,37, COP 4,8 (classe A+++), potència sonora de 51 dBA, de 765x450x1100 mm, per a gas R-290, alimentació monofàsica a 230 V, comunicació a dos fils a través del protocol Ebus, i centraleta de control MiPro Sense Radio (SRC 720f), via ràdio, amb control des de smartphone o tablet mitjançant aplicació per IOS (iPhone i iPad) i Android, regulació de la temperatura d'impulsió per corba de calefacció i sonda de temperatura exterior, possibilitat de gestió d'una instal·lació amb diversos generadors d'energia i diversos circuits o zones de calefacció amb mòduls addicionals i programació de la climatització mitjançant esquemes predefinits utilitzant un assistent de configuració, kit d'amortidors antivibració de terra, per a la unitat exterior. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bcs001aa | U | Bomba de calor aerotèrmica, aire-aigua, per a calefacció i refrigeració, Genia Air Max 4 "SAUNIER DUVAL", formada per bomba de calor reversible HA 4-6 O B3 230V, potència calorífica nominal de 5,5 kW (temperatura humida d'entrada de l'aire: 7°C, temperatura de sortida de l'aigua: 35°C, salt tèrmic: 5°C), potència frigorífica nominal de 5 kW (temperatura d'entrada de l'aire: 35°C, temperatura de sortida de l'aigua: 18°C, salt tèrmic: 5°C), EER 3,37, COP 4,8 (classe A+++), potència sonora de 51 dBA, de 765x450x1100 mm, per a gas R-290, alimentació monofàsica a 230 V, comunicació a dos fils a través del protocol Ebus, i centraleta de control MiPro Sense Radio (SRC 720f), via ràdio, amb control des de smartphone o tablet mitjançant aplicació per IOS (iPhone i iPad) i Android, regulació de la temperatura d'impulsió per corba de calefacció i sonda de temperatura exterior, possibilitat de gestió d'una instal·lació amb diversos generadors d'energia i diversos circuits o zones de calefacció amb mòduls addicionals i programació de la climatització mitjançant esquemes predefinits utilitzant un assistent de configuració. (material) | 1 | 7915 | 7915.000 |
| mt37www050e | U | Maneguet antivibració, de goma, amb rosca de 1 1/4", per a una pressió màxima de treball de 10 bar. (material) | 2 | 37.17 | 74.340 |
| mt42www050 | U | Termòmetre bimetàl·lic, diàmetre d'esfera de 100 mm, amb presa vertical, amb beina de 1/2", escala de temperatura de 0 a 120°C. (material) | 2 | 54.7 | 109.400 |
| mt37sve010d | U | Vàlvula d'esfera de llautó niquelat per roscar de 1". (material) | 2 | 12.15 | 24.300 |
| mt42bcs005a | U | Kit d'amortidors antivibració de terra, "SAUNIER DUVAL". (material) | 1 | 120 | 120.000 |
| mo005 | h | Oficial 1ª instal·lador de climatització. (mà d'obra) | 8.617 | 29.34 | 252.823 |
| mo104 | h | Ajudant instal·lador de climatització. (mà d'obra) | 8.617 | 25.25 | 217.579 |
| % | % | Costos directes complementaris | 2 % | 8713.442 | 174.269 |
|  |  | Costos directes |  |  | 8887.711 |

## Recursos

**mt42bcs001aa** U Bomba de calor aerotèrmica
Dades tècniques: Cost energètic 5017.350 MJ; Emissió de CO2 293.391 kg
Residus:
- embalatge: re150101 Envasos de paper i cartró. (component de residu); rendiment 2.96 kg; Codi LER 15 01 01; Massa de l'element 1 kg; Volum 0.001333 m3
- embalatge: re170201 Fusta. (component de residu); rendiment 0.703 kg; Codi LER 17 02 01; Massa de l'element 1 kg; Volum 0.000909 m3

**mt37www050e** U Maneguet antivibració, de goma, amb rosca de 1 1/4", per a una pressió màxima de treball de 10 bar
Dades tècniques: Cost energètic 185.212 MJ; Emissió de CO2 16.468 kg
Residus:
- embalatge: re150101 Envasos de paper i cartró; rendiment 0.072 kg

**mt37sve010d** U Vàlvula d'esfera de llautó niquelat per roscar de 1"
Dades tècniques: Cost energètic 843.399 MJ; Emissió de CO2 56.701 kg
Residus:
- embalatge: re150101 Envasos de paper i cartró; rendiment 0.072 kg
