# Equip aire-aigua, bomba de calor aerotèrmica, per a producció d'A.C.S., calefacció i refrigeració

- Propietat de l'arxiu: CYPE Ingenieros S.A.
- Format: FIEBDC-3/2016
- Programa: Generador de preus de la construcció. CYPE Ingenieros, S.A.
- Data: 04/07/2024
- Divisa: EUR
- Costos indirectes: 3 %
- IVA: 21 %

## I Instal·lacions

### IC Calefacció, refrigeració, climatització i A.C.S.

#### ICV Unitats centralitzades per a calefacció, refrigeració, climatització i A.C.S.

**ICV043** U Equip aire-aigua, bomba de calor aerotèrmica, per a producció d'A.C.S., calefacció i refrigeració.
Equip aire-aigua, bomba de calor aerotèrmica, per a producció d'A.C.S., calefacció i refrigeració, Genia Set Max 4 "SAUNIER DUVAL", format per bomba de calor reversible HA 4-6 O B3 230V, classe d'eficiència energètica en calefacció A+, potència calorífica nominal de 5,5 kW (temperatura seca d'entrada de l'aire: 7°C, temperatura de sortida de l'aigua: 35°C, salt tèrmic: 5°C), potència frigorífica nominal de 5 kW (temperatura seca d'entrada de l'aire: 35°C, temperatura de sortida de l'aigua: 7°C, salt tèrmic: 5°C), EER 3,37, COP 4,8, potència sonora de 51 dBA, de 765x450x1100 mm, per a gas R-290, alimentació monofàsica a 230 V, comunicació a dos fils a través del protocol Ebus, interacumulador d'A.C.S. FW 200-6 de 185 litres de capacitat, perfil de consum XL, classe d'eficiència energètica en A.C.S. A+, 1880 mm d'altura, 595 mm d'amplada i 693 mm de profunditat, amb bescanviador de calor i aïllament tèrmic, i centraleta de control MiPro Sense Radio (SRC 720f), via ràdio, amb control des de smartphone o tablet mitjançant aplicació per IOS (iPhone i iPad) i Android, regulació de la temperatura d'impulsió per corba de calefacció i sonda de temperatura exterior, possibilitat de gestió d'una instal·lació amb diversos generadors d'energia i diversos circuits o zones de calefacció amb mòduls addicionals i programació de la climatització mitjançant esquemes predefinits utilitzant un assistent de configuració, kit d'amortidors antivibració de terra, per a la unitat exterior. Totalment muntat, connexionat i posat en marxa per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bcs002aa | U | Equip aire-aigua, bomba de calor aerotèrmica, per a producció d'A.C.S., calefacció i refrigeració, Genia Set Max 4 "SAUNIER DUVAL", format per bomba de calor reversible HA 4-6 O B3 230V, classe d'eficiència energètica en calefacció A+, potència calorífica nominal de 5,5 kW (temperatura seca d'entrada de l'aire: 7°C, temperatura de sortida de l'aigua: 35°C, salt tèrmic: 5°C), potència frigorífica nominal de 5 kW (temperatura seca d'entrada de l'aire: 35°C, temperatura de sortida de l'aigua: 7°C, salt tèrmic: 5°C), EER 3,37, COP 4,8, potència sonora de 51 dBA, de 765x450x1100 mm, per a gas R-290, alimentació monofàsica a 230 V, comunicació a dos fils a través del protocol Ebus, interacumulador d'A.C.S. FW 200-6 de 185 litres de capacitat, perfil de consum XL, classe d'eficiència energètica en A.C.S. A+, 1880 mm d'altura, 595 mm d'amplada i 693 mm de profunditat, amb bescanviador de calor i aïllament tèrmic, i centraleta de control MiPro Sense Radio (SRC 720f), via ràdio, amb control des de smartphone o tablet mitjançant aplicació per IOS (iPhone i iPad) i Android, regulació de la temperatura d'impulsió per corba de calefacció i sonda de temperatura exterior, possibilitat de gestió d'una instal·lació amb diversos generadors d'energia i diversos circuits o zones de calefacció amb mòduls addicionals i programació de la climatització mitjançant esquemes predefinits utilitzant un assistent de configuració. (material) | 1 | 11155 | 11155.000 |
| mt37sve010d | U | Vàlvula d'esfera de llautó niquelat per roscar de 1". (material) | 2 | 12.15 | 24.300 |
| mt42bcs005a | U | Kit d'amortidors antivibració de terra, "SAUNIER DUVAL". (material) | 1 | 120 | 120.000 |
| mo005 | h | Oficial 1ª instal·lador de climatització. (mà d'obra) | 2.611 | 29.34 | 76.607 |
| mo104 | h | Ajudant instal·lador de climatització. (mà d'obra) | 2.611 | 25.25 | 65.928 |
| % | % | Costos directes complementaris | 2 % | 11441.835 | 228.837 |
|  |  | Costos directes |  |  | 11670.672 |

## Recursos

**mt42bcs002aa** U Equip aire-aigua
Dades tècniques: Cost energètic 5022.581 MJ; Emissió de CO2 293.579 kg
Residus:
- embalatge: re150101 Envasos de paper i cartró. (component de residu); rendiment 3.263 kg; Codi LER 15 01 01; Massa de l'element 1 kg; Volum 0.001333 m3
- embalatge: re170201 Fusta. (component de residu); rendiment 0.74 kg; Codi LER 17 02 01; Massa de l'element 1 kg; Volum 0.000909 m3

**mt37sve010d** U Vàlvula d'esfera de llautó niquelat per roscar de 1"
Dades tècniques: Cost energètic 843.399 MJ; Emissió de CO2 56.701 kg
Residus:
- embalatge: re150101 Envasos de paper i cartró; rendiment 0.072 kg
