# Unitat aire-aigua, bomba de calor aerotèrmica, per a producció d'A.C.S

- Propietat de l'arxiu: CYPE Ingenieros S.A.
- Format: FIEBDC-3/2016
- Programa: Generador de preus de la construcció. CYPE Ingenieros, S.A.
- Data: 04/07/2024
- Divisa: EUR
- Costos indirectes: 3 %
- IVA: 21 %

## I Instal·lacions

### IC Calefacció, refrigeració, climatització i A.C.S.

#### ICV Unitats centralitzades per a calefacció, refrigeració, climatització i A.C.S.

**ICV050** U Unitat aire-aigua, bomba de calor aerotèrmica, per a producció d'A.C.S..
Bomba de calor aerotèrmica, aire-aigua, per a producció d'A.C.S., Magna Aqua 100 "SAUNIER DUVAL", per a gas R-290, mural, amb acumulador d'A.C.S. d'acer vitrificat de 100 litres, alimentació monofàsica a 230 V, classe d'eficiència energètica A+, perfil de consum M, dimensions 525x543x1287 mm, potència sonora 43 dBA, resistència elèctrica de suport de 1,2 W, ànode de magnesi, aïllament tèrmic de poliuretà injectat, connexions de ventilació, funció antilegionel·la, protecció antiglaç i panell de control amb pantalla digital, programació setmanal, ajust de la temperatura grau a grau i mode vacances, joc de suports i fixacions per a col·locació mural. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bcs400a | U | Bomba de calor aerotèrmica, aire-aigua, per a producció d'A.C.S., Magna Aqua 100 "SAUNIER DUVAL", per a gas R-290, mural, amb acumulador d'A.C.S. d'acer vitrificat de 100 litres, alimentació monofàsica a 230 V, classe d'eficiència energètica A+, perfil de consum M, dimensions 525x543x1287 mm, potència sonora 43 dBA, resistència elèctrica de suport de 1,2 W, ànode de magnesi, aïllament tèrmic de poliuretà injectat, connexions de ventilació, funció antilegionel·la, protecció antiglaç i panell de control amb pantalla digital, programació setmanal, ajust de la temperatura grau a grau i mode vacances. (material) | 1 | 2185 | 2185.000 |
| mt37sve010c | U | Vàlvula d'esfera de llautó niquelat per roscar de 3/4". (material) | 2 | 7.3 | 14.600 |
| mt42bcs407a | U | Joc de suports i fixacions per a col·locació mural, "SAUNIER DUVAL", per a unitat aire-aigua bomba de calor per a producció d'A.C.S. (material) | 1 | 55 | 55.000 |
| % | % | Costos directes complementaris | 2 % | 2254.600 | 45.092 |
|  |  | Costos directes |  |  | 2299.692 |

## Recursos

**mt37sve010c** U Vàlvula d'esfera de llautó niquelat per roscar de 3/4"
Dades tècniques: Cost energètic 720.409 MJ; Emissió de CO2 48.441 kg
Residus:
- embalatge: re150101 Envasos de paper i cartró. (component de residu); rendiment 0.072 kg; Codi LER 15 01 01; Massa de l'element 1 kg; Volum 0.001333 m3
